# Aerotermo

- Propiedad del archivo: CYPE Ingenieros S.A.
- Formato: FIEBDC-3/2016
- Programa: Generador de precios de la construcción. CYPE Ingenieros, S.A.
- Fecha: 08/03/2024
- Ámbito geográfico: Región de Murcia
- Divisa: EUR
- Costes indirectos: 3 %
- IVA: 21 %

## I Instalaciones

### IC Calefacción, refrigeración, climatización y A.C.S.

#### ICF Unidades no autónomas para climatización

**ICF110** Ud Aerotermo.
Aerotermo de agua caliente, para instalación solar térmica, alimentación trifásica a 400 V, potencia disipadora de 72 kW, con un ventilador de 780 W de potencia, adecuado para funcionar con solución agua-glicol de hasta el 40% de anticongelante puro, de alta resistencia a la corrosión. Totalmente montado, conexionado y puesto en marcha por la empresa instaladora para la comprobación de su correcto funcionamiento.
Incluye: Replanteo de la unidad. Colocación y fijación de la unidad. Conexionado con las redes de conducción de agua y eléctrica. Puesta en marcha.
Criterio de medición de proyecto: Número de unidades previstas, según documentación gráfica de Proyecto.
Criterio de medición de obra: Se medirá el número de unidades realmente ejecutadas según especificaciones de Proyecto.

| Código | Ud | Descripción | Rendimiento | Precio | Importe |
|---|---|---|---|---|---|
| mt38csj600ka | Ud | Aerotermo de agua caliente, para instalación solar térmica, alimentación trifásica a 400 V, potencia disipadora de 72 kW, con un ventilador de 780 W de potencia, adecuado para funcionar con solución agua-glicol de hasta el 40% de anticongelante puro, de alta resistencia a la corrosión. (material) | 1 | 2085.5 | 2085.500 |
| mo005 | h | Oficial 1ª instalador de climatización. (mano de obra) | 2.985 | 23.16 | 69.133 |
| mo104 | h | Ayudante instalador de climatización. (mano de obra) | 2.985 | 21.75 | 64.924 |
| % | % | Costes directos complementarios | 2 % | 2219.557 | 44.391 |
|  |  | Costes directos |  |  | 2263.948 |
