# Cortina de aire

- Propiedad del archivo: CYPE Ingenieros S.A.
- Formato: FIEBDC-3/2016
- Programa: Generador de precios de la construcción. CYPE Ingenieros, S.A.
- Fecha: 08/03/2024
- Ámbito geográfico: Región de Murcia
- Divisa: EUR
- Costes indirectos: 3 %
- IVA: 21 %

## I Instalaciones

### IC Calefacción, refrigeración, climatización y A.C.S.

#### ICF Unidades no autónomas para climatización

**ICF130** Ud Cortina de aire.
Cortina de aire, con resistencia eléctrica, con caja metálica barnizada color blanco RAL 9003, de 1390x315x405 mm (recomendado para altura máxima 5 m), caudal de aire 3200 m³/h, potencia 12,245 kW, parcializable en 2 etapas, ventilador tangencial de alto rendimiento con motor para alimentación trifásica a 230/400 V, de dos velocidades. Totalmente montada, conexionada y puesta en marcha por la empresa instaladora para la comprobación de su correcto funcionamiento.
Incluye: Replanteo de la unidad. Colocación y fijación de la unidad. Conexionado. Puesta en marcha.
Criterio de medición de proyecto: Número de unidades previstas, según documentación gráfica de Proyecto.
Criterio de medición de obra: Se medirá el número de unidades realmente ejecutadas según especificaciones de Proyecto.

| Código | Ud | Descripción | Rendimiento | Precio | Importe |
|---|---|---|---|---|---|
| mt42csp150ge | Ud | Cortina de aire, con resistencia eléctrica, con caja metálica barnizada color blanco RAL 9003, de 1390x315x405 mm (recomendado para altura máxima 5 m), caudal de aire 3200 m³/h, potencia 12,245 kW, parcializable en 2 etapas, ventilador tangencial de alto rendimiento con motor para alimentación trifásica a 230/400 V, de dos velocidades. (material) | 1 | 5101.8 | 5101.800 |
| mo005 | h | Oficial 1ª instalador de climatización. (mano de obra) | 3.45 | 23.16 | 79.902 |
| mo104 | h | Ayudante instalador de climatización. (mano de obra) | 3.45 | 21.75 | 75.038 |
| % | % | Costes directos complementarios | 2 % | 5256.740 | 105.135 |
|  |  | Costes directos |  |  | 5361.875 |

## Recursos

**mt42csp150ge** Ud Cortina de aire
Datos técnicos: Coste energético 2033.641 MJ; Emisión de CO2 116.341 kg
Residuos:
- embalaje: re150101 Envases de papel y cartón. (componente de residuo); rendimiento 2.634 kg; Código LER 15 01 01; Masa del elemento 1 kg; Volumen 0.001333 m3
- embalaje: re170201 Madera. (componente de residuo); rendimiento 0.663 kg; Código LER 17 02 01; Masa del elemento 1 kg; Volumen 0.000909 m3
