# Válvula de expansión electrónica

- Propiedad del archivo: CYPE Ingenieros S.A.
- Formato: FIEBDC-3/2016
- Programa: Generador de precios de la construcción. CYPE Ingenieros, S.A.
- Fecha: 08/03/2024
- Ámbito geográfico: Región de Murcia
- Divisa: EUR
- Costes indirectos: 3 %
- IVA: 21 %

## I Instalaciones

### IC Calefacción, refrigeración, climatización y A.C.S.

#### ICN Unidades autónomas de climatización

**ICN013** Ud Válvula de expansión electrónica.
Válvula de expansión electrónica, de 2 salidas, capacidad de la unidad interior conectada aguas abajo menor o igual a 3,6 kW en una de las salidas, y entre 5,6 y 9 kW en la otra salida.
Incluye: Replanteo. Colocación y fijación de los elementos. Conexionado.
Criterio de medición de proyecto: Número de unidades previstas, según documentación gráfica de Proyecto.
Criterio de medición de obra: Se medirá el número de unidades realmente ejecutadas según especificaciones de Proyecto.

| Código | Ud | Descripción | Rendimiento | Precio | Importe |
|---|---|---|---|---|---|
| mt42sam018bca | Ud | Válvula de expansión electrónica, de 2 salidas, capacidad de la unidad interior conectada aguas abajo menor o igual a 3,6 kW en una de las salidas, y entre 5,6 y 9 kW en la otra salida. (material) | 1 | 550.88 | 550.880 |
| mo005 | h | Oficial 1ª instalador de climatización. (mano de obra) | 0.05 | 23.16 | 1.158 |
| mo104 | h | Ayudante instalador de climatización. (mano de obra) | 0.05 | 21.75 | 1.088 |
| % | % | Costes directos complementarios | 2 % | 553.126 | 11.063 |
|  |  | Costes directos |  |  | 564.189 |
