# Pieza para formación de conducto rígido de descarga para climatizador evaporativo

- Propiedad del archivo: CYPE Ingenieros S.A.
- Formato: FIEBDC-3/2016
- Programa: Generador de precios de la construcción. CYPE Ingenieros, S.A.
- Fecha: 08/03/2024
- Ámbito geográfico: Región de Murcia
- Divisa: EUR
- Costes indirectos: 3 %
- IVA: 21 %

## I Instalaciones

### IC Calefacción, refrigeración, climatización y A.C.S.

#### ICP Bioclimatización

**ICP035** Ud Pieza para formación de conducto rígido de descarga para climatizador evaporativo.
Tramo recto de conexión directa al climatizador evaporativo, de chapa de acero galvanizado, de 660x660x1200 mm. Incluso accesorios de montaje y elementos de fijación. Totalmente montado.
Incluye: Replanteo. Colocación y fijación.
Criterio de medición de proyecto: Número de unidades previstas, según documentación gráfica de Proyecto.
Criterio de medición de obra: Se medirá el número de unidades realmente ejecutadas según especificaciones de Proyecto.

| Código | Ud | Descripción | Rendimiento | Precio | Importe |
|---|---|---|---|---|---|
| mt42ter070a | Ud | Tramo recto de conexión directa al climatizador evaporativo, de chapa de acero galvanizado, de 660x660x1200 mm. (material) | 1 | 136.5 | 136.500 |
| mo005 | h | Oficial 1ª instalador de climatización. (mano de obra) | 0.1 | 23.16 | 2.316 |
| mo104 | h | Ayudante instalador de climatización. (mano de obra) | 0.1 | 21.75 | 2.175 |
| % | % | Costes directos complementarios | 2 % | 140.991 | 2.820 |
|  |  | Costes directos |  |  | 143.811 |

## Recursos

**mt42ter070a** Ud Tramo recto de conexión directa al climatizador evaporativo, de chapa de acero galvanizado, de 660x660x1200 mm
Datos técnicos: Coste energético 895.641 MJ; Emisión de CO2 65.985 kg
Residuos:
- embalaje: re150101 Envases de papel y cartón. (componente de residuo); rendimiento 0.076 kg; Código LER 15 01 01; Masa del elemento 1 kg; Volumen 0.001333 m3
