# Sistema de alimentación de pellets, para caldera de biomasa

- Propiedad del archivo: CYPE Ingenieros S.A.
- Formato: FIEBDC-3/2016
- Programa: Generador de precios de la construcción. CYPE Ingenieros, S.A.
- Fecha: 08/03/2024
- Ámbito geográfico: Región de Murcia
- Divisa: EUR
- Costes indirectos: 3 %
- IVA: 21 %

## I Instalaciones

### IC Calefacción, refrigeración, climatización y A.C.S.

#### ICQ Calderas de biomasa

**ICQ030** Ud Sistema de alimentación de pellets, para caldera de biomasa.
Sistema de alimentación de pellets, para caldera de biomasa compuesto por kit básico de extractor flexible para pellets, formado por tubo extractor de 1 m de longitud y motor de accionamiento de 0,55 kW, para alimentación monofásica a 230 V, 3 m de tubo de ampliación de extractor flexible para pellets, 1 m de tubo de conexión de extractor flexible para pellets. Totalmente montado, conexionado y probado.
Incluye: Replanteo. Conexionado de los elementos a la red.
Criterio de medición de proyecto: Número de unidades previstas, según documentación gráfica de Proyecto.
Criterio de medición de obra: Se medirá el número de unidades realmente ejecutadas según especificaciones de Proyecto.

| Código | Ud | Descripción | Rendimiento | Precio | Importe |
|---|---|---|---|---|---|
| mt38cbh052a | Ud | Kit básico de extractor flexible para pellets, formado por tubo extractor de 1 m de longitud y motor de accionamiento de 0,55 kW, para alimentación monofásica a 230 V, para sistema de alimentación de caldera de biomasa. (material) | 1 | 1005.23 | 1005.230 |
| mt38cbh076a | m | Tubo de ampliación de extractor flexible para pellets, para sistema de alimentación de caldera de biomasa. (material) | 3 | 184.28 | 552.840 |
| mt38cbh077a | m | Tubo de conexión de extractor flexible para pellets, para sistema de alimentación de caldera de biomasa. (material) | 1 | 36.08 | 36.080 |
| mt38cbh078a | m | Transportador helicoidal sinfín flexible, para sistema de alimentación de caldera de biomasa. (material) | 5 | 42.9 | 214.500 |
| mo004 | h | Oficial 1ª calefactor. (mano de obra) | 1.095 | 23.16 | 25.360 |
| mo103 | h | Ayudante calefactor. (mano de obra) | 1.095 | 21.75 | 23.816 |
| % | % | Costes directos complementarios | 2 % | 1857.826 | 37.157 |
|  |  | Costes directos |  |  | 1894.983 |
