# Sistema adicional de alimentación con elevación vertical, para caldera de biomasa

- Propiedad del archivo: CYPE Ingenieros S.A.
- Formato: FIEBDC-3/2016
- Programa: Generador de precios de la construcción. CYPE Ingenieros, S.A.
- Fecha: 08/03/2024
- Ámbito geográfico: Región de Murcia
- Divisa: EUR
- Costes indirectos: 3 %
- IVA: 21 %

## I Instalaciones

### IC Calefacción, refrigeración, climatización y A.C.S.

#### ICQ Calderas de biomasa

**ICQ035** Ud Sistema adicional de alimentación con elevación vertical, para caldera de biomasa.
Sistema adicional de alimentación con elevación vertical y doble tramo horizontal formado por kit básico para accionamiento de los transportadores helicoidales sinfín, cuadro eléctrico, transportadores helicoidales sinfín formados por tubo 220 mm de diámetro y tornillos sinfín sin eje de 180 mm de diámetro, uno de ellos horizontal inferior de 4 m de longitud, otro vertical de 7 m de altura y otro horizontal superior de 2 m de longitud. Incluso accesorios para la conexión con el sistema de extracción del silo y con la caldera. Totalmente montado, conexionado y probado.
Incluye: Replanteo. Conexionado de los elementos a la red.
Criterio de medición de proyecto: Número de unidades previstas, según documentación gráfica de Proyecto.
Criterio de medición de obra: Se medirá el número de unidades realmente ejecutadas según especificaciones de Proyecto.

| Código | Ud | Descripción | Rendimiento | Precio | Importe |
|---|---|---|---|---|---|
| mt38cbh196a | Ud | Kit básico para accionamiento de los transportadores helicoidales sinfín, formado por 3 motores de 1,5 kW cada uno, tornillo sinfín sin eje de 180 mm de diámetro y tubo de 220 mm de diámetro, interruptores final de carrera y pieza de conexión para el sistema de descarga y piezas de transición entre transportadores helicoidales sinfín, para sistema adicional de alimentación con elevación vertical y doble tramo horizontal. (material) | 1 | 6747 | 6747.000 |
| mt38cbh215b | Ud | Transportador helicoidal sinfín de 1 m de longitud, formado por tubo de 220 mm de diámetro y tornillo sinfín de 180 mm de diámetro. (material) | 5 | 317.85 | 1589.250 |
| mt38cbh215c | Ud | Transportador helicoidal sinfín de 1,5 m de longitud, formado por tubo de 220 mm de diámetro y tornillo sinfín de 180 mm de diámetro. (material) | 4 | 360.75 | 1443.000 |
| mt38cbh072a | Ud | Tubo de conexión, para sistema de alimentación de caldera de biomasa. (material) | 1 | 78.98 | 78.980 |
| mt38cbh074b | Ud | Conexión de tubo de 195 mm de diámetro, para sistema de alimentación de caldera de biomasa. (material) | 3 | 78.98 | 236.940 |
| mt38cbh071c | Ud | Brida para conexión de tubo vertical de 195 mm de diámetro, para sistema de alimentación de caldera de biomasa. (material) | 2 | 70.2 | 140.400 |
| mt38cbh073b | m | Tubo de 195 mm de diámetro, para sistema de alimentación de caldera de biomasa. (material) | 2 | 106.28 | 212.560 |
| mt38cbh025c | Ud | Cuadro eléctrico para 3 motores. (material) | 1 | 1927.58 | 1927.580 |
| mo004 | h | Oficial 1ª calefactor. (mano de obra) | 19.405 | 23.16 | 449.420 |
| mo103 | h | Ayudante calefactor. (mano de obra) | 19.405 | 21.75 | 422.059 |
| % | % | Costes directos complementarios | 2 % | 13247.189 | 264.944 |
|  |  | Costes directos |  |  | 13512.133 |
