# Conducto oblongo

- Propiedad del archivo: CYPE Ingenieros S.A.
- Formato: FIEBDC-3/2016
- Programa: Generador de precios de la construcción. CYPE Ingenieros, S.A.
- Fecha: 08/03/2024
- Ámbito geográfico: Región de Murcia
- Divisa: EUR
- Costes indirectos: 3 %
- IVA: 21 %

## I Instalaciones

### IC Calefacción, refrigeración, climatización y A.C.S.

#### ICR Sistemas de conducción de aire

**ICR018** m Conducto oblongo.
Conducto oblongo de pared simple helicoidal de acero galvanizado, de 975x265 mm y 0,8 mm de espesor, con refuerzos, suministrado en tramos de 3 m, para instalaciones de ventilación y climatización. Incluso accesorios de montaje y elementos de fijación.
Incluye: Replanteo del recorrido de los conductos. Marcado y posterior anclaje de los soportes de los conductos. Montaje y fijación de conductos. Comprobación de su correcto funcionamiento.
Criterio de medición de proyecto: Longitud proyectada, según documentación gráfica de Proyecto, medida entre los ejes de los elementos o de los puntos a conectar, descontando las piezas especiales.
Criterio de medición de obra: Se medirá la longitud realmente ejecutada según especificaciones de Proyecto.

| Código | Ud | Descripción | Rendimiento | Precio | Importe |
|---|---|---|---|---|---|
| mt42coa100pb | m | Conducto oblongo de pared simple helicoidal de acero galvanizado, de 975x265 mm y 0,8 mm de espesor, con refuerzos, suministrado en tramos de 3 m, para instalaciones de ventilación y climatización. (material) | 1.05 | 127.56 | 133.938 |
| mt42coa190p | Ud | Repercusión, por m, de material auxiliar para fijación de conductos oblongos de aire de 975x265 mm en instalaciones de ventilación y climatización. (material) | 1 | 15.78 | 15.780 |
| mo013 | h | Oficial 1ª montador de conductos de chapa metálica. (mano de obra) | 0.05 | 23.16 | 1.158 |
| mo084 | h | Ayudante montador de conductos de chapa metálica. (mano de obra) | 0.05 | 21.78 | 1.089 |
| % | % | Costes directos complementarios | 2 % | 151.965 | 3.039 |
|  |  | Costes directos |  |  | 155.004 |

Residuos:
- colocación: mt42coa100pb; factor de residuo 0.0175282

## Recursos

**mt42coa100pb** m Conducto oblongo de pared simple helicoidal de acero galvanizado
Datos técnicos: Coste energético 78.525 MJ; Emisión de CO2 3.963 kg; Código LER 17 04 05; Masa del elemento 7.787 kg; Volumen 0.003708 m3
Residuos:
- embalaje: re170201 Madera. (componente de residuo); rendimiento 0.012 kg; Código LER 17 02 01; Masa del elemento 1 kg; Volumen 0.000909 m3
- embalaje: re170203 Plástico. (componente de residuo); rendimiento 0.003 kg; Código LER 17 02 03; Masa del elemento 1 kg; Volumen 0.001667 m3
