# Boca de ventilación

- Propiedad del archivo: CYPE Ingenieros S.A.
- Formato: FIEBDC-3/2016
- Programa: Generador de precios de la construcción. CYPE Ingenieros, S.A.
- Fecha: 04/03/2022
- Ámbito geográfico: Región de Murcia
- Divisa: EUR
- Costes indirectos: 3 %
- IVA: 21 %

## I Instalaciones

### IC Calefacción, climatización y A.C.S.

#### ICR Sistemas de conducción de aire

**ICR060** Ud Boca de ventilación.
Boca de ventilación en ejecución redonda adecuada para extracción, de 100 mm de diámetro, con regulación del aire mediante el giro del disco central, formada por anillo exterior con junta perimetral, parte frontal, marco de montaje, eje central roscado y tuerca de plástico, de color blanco (poliestirol resistente a golpes). Incluso accesorios de montaje y elementos de fijación.
Incluye: Replanteo. Colocación del marco de montaje. Fijación en el marco de montaje.
Criterio de medición de proyecto: Número de unidades previstas, según documentación gráfica de Proyecto.
Criterio de medición de obra: Se medirá el número de unidades realmente ejecutadas según especificaciones de Proyecto.

| Código | Ud | Descripción | Rendimiento | Precio | Importe |
|---|---|---|---|---|---|
| mt42trx350f | Ud | Boca de ventilación en ejecución redonda adecuada para extracción, de 100 mm de diámetro, con regulación del aire mediante el giro del disco central, formada por anillo exterior con junta perimetral, parte frontal, marco de montaje, eje central roscado y tuerca de plástico, de color blanco (poliestirol resistente a golpes). (material) | 1 | 9.85 | 9.850 |
| mo005 | h | Oficial 1ª instalador de climatización. (mano de obra) | 0.15 | 20.87 | 3.131 |
| mo104 | h | Ayudante instalador de climatización. (mano de obra) | 0.15 | 19.58 | 2.937 |
| % | % | Costes directos complementarios | 2 % | 15.918 | 0.318 |
|  |  | Costes directos |  |  | 16.236 |

## Recursos

**mt42trx350f** Ud Boca de ventilación en ejecución redonda adecuada para extracción
Datos técnicos: Coste energético 5.652 MJ; Emisión de CO2 0.439 kg
Residuos:
- embalaje: re150101 Envases de papel y cartón. (componente de residuo); rendimiento 0.09 kg; Código LER 15 01 01; Masa del elemento 1 kg; Volumen 0.001333 m3
- embalaje: re170203 Plástico. (componente de residuo); rendimiento 0.045 kg; Código LER 17 02 03; Masa del elemento 1 kg; Volumen 0.001667 m3
