# Regulador de caudal de aire

- Propiedad del archivo: CYPE Ingenieros S.A.
- Formato: FIEBDC-3/2016
- Programa: Generador de precios de la construcción. CYPE Ingenieros, S.A.
- Fecha: 08/03/2024
- Ámbito geográfico: Región de Murcia
- Divisa: EUR
- Costes indirectos: 3 %
- IVA: 21 %

## I Instalaciones

### IC Calefacción, refrigeración, climatización y A.C.S.

#### ICR Sistemas de conducción de aire

**ICR100** Ud Regulador de caudal de aire.
Regulador de caudal de aire, circular, para sistemas de caudal de aire constante, de hasta 1000 Pa de presión, con juntas de EPDM de doble labio, para conducto de 630 mm de diámetro, con servomotor eléctrico con alimentación a 24 V y regulación proporcional, carcasa y compuerta de chapa de acero galvanizado. Incluso accesorios de montaje y elementos de fijación.
Incluye: Replanteo. Colocación y fijación. Comprobación de su correcto funcionamiento.
Criterio de medición de proyecto: Número de unidades previstas, según documentación gráfica de Proyecto.
Criterio de medición de obra: Se medirá el número de unidades realmente ejecutadas según especificaciones de Proyecto.

| Código | Ud | Descripción | Rendimiento | Precio | Importe |
|---|---|---|---|---|---|
| mt42cos640ha | Ud | Regulador de caudal de aire, circular, para sistemas de caudal de aire constante, de hasta 1000 Pa de presión, con juntas de EPDM de doble labio, para conducto de 630 mm de diámetro, con servomotor eléctrico con alimentación a 24 V y regulación proporcional, carcasa y compuerta de chapa de acero galvanizado. (material) | 1 | 2576.69 | 2576.690 |
| mo005 | h | Oficial 1ª instalador de climatización. (mano de obra) | 0.162 | 23.16 | 3.752 |
| mo104 | h | Ayudante instalador de climatización. (mano de obra) | 0.162 | 21.75 | 3.524 |
| % | % | Costes directos complementarios | 2 % | 2583.966 | 51.679 |
|  |  | Costes directos |  |  | 2635.645 |

## Recursos

**mt42cos640ha** Ud Regulador de caudal de aire
Datos técnicos: Coste energético 259.816 MJ; Emisión de CO2 26.186 kg
Residuos:
- embalaje: re150101 Envases de papel y cartón. (componente de residuo); rendimiento 0.18 kg; Código LER 15 01 01; Masa del elemento 1 kg; Volumen 0.001333 m3
- embalaje: re170203 Plástico. (componente de residuo); rendimiento 0.09 kg; Código LER 17 02 03; Masa del elemento 1 kg; Volumen 0.001667 m3
