# Pieza para conducto circular

- Propiedad del archivo: CYPE Ingenieros S.A.
- Formato: FIEBDC-3/2016
- Programa: Generador de precios de la construcción. CYPE Ingenieros, S.A.
- Fecha: 08/03/2024
- Ámbito geográfico: Región de Murcia
- Divisa: EUR
- Costes indirectos: 3 %
- IVA: 21 %

## I Instalaciones

### IC Calefacción, refrigeración, climatización y A.C.S.

#### ICR Sistemas de conducción de aire

**ICR016** Ud Pieza para conducto circular.
Codo 30° para conducto circular de acero galvanizado, de 80 mm de diámetro.
Incluye: Colocación y fijación de las piezas especiales prefabricadas a la red de conductos.
Criterio de medición de proyecto: Número de unidades previstas, según documentación gráfica de Proyecto.
Criterio de medición de obra: Se medirá el número de unidades realmente ejecutadas según especificaciones de Proyecto.

| Código | Ud | Descripción | Rendimiento | Precio | Importe |
|---|---|---|---|---|---|
| mt42con218aaa | Ud | Codo 30° para conducto circular de acero galvanizado, de 80 mm de diámetro. (material) | 1 | 6.1 | 6.100 |
| mo013 | h | Oficial 1ª montador de conductos de chapa metálica. (mano de obra) | 0.1 | 23.16 | 2.316 |
| mo084 | h | Ayudante montador de conductos de chapa metálica. (mano de obra) | 0.1 | 21.78 | 2.178 |
| % | % | Costes directos complementarios | 2 % | 10.594 | 0.212 |
|  |  | Costes directos |  |  | 10.806 |
