# Difusor

- Propiedad del archivo: CYPE Ingenieros S.A.
- Formato: FIEBDC-3/2016
- Programa: Generador de precios de la construcción. CYPE Ingenieros, S.A.
- Fecha: 08/03/2024
- Ámbito geográfico: Región de Murcia
- Divisa: EUR
- Costes indirectos: 3 %
- IVA: 21 %

## I Instalaciones

### IC Calefacción, refrigeración, climatización y A.C.S.

#### ICR Sistemas de conducción de aire

**ICR040** Ud Difusor.
Difusor rotacional de deflectores fijos con placa frontal circular, con plenum de conexión horizontal de chapa de acero galvanizado, pintado en color RAL 9010, para instalar en alturas de hasta 4 m. Incluso accesorios de montaje y elementos de fijación.
Incluye: Replanteo. Montaje del plenum mediante soportes de suspensión. Fijación del difusor al plenum.
Criterio de medición de proyecto: Número de unidades previstas, según documentación gráfica de Proyecto.
Criterio de medición de obra: Se medirá el número de unidades realmente ejecutadas según especificaciones de Proyecto.

| Código | Ud | Descripción | Rendimiento | Precio | Importe |
|---|---|---|---|---|---|
| mt42trx280asc | Ud | Difusor rotacional de deflectores fijos con placa frontal circular, con plenum de conexión horizontal de chapa de acero galvanizado, pintado en color RAL 9010. (material) | 1 | 223.96 | 223.960 |
| mo005 | h | Oficial 1ª instalador de climatización. (mano de obra) | 0.218 | 23.16 | 5.049 |
| mo104 | h | Ayudante instalador de climatización. (mano de obra) | 0.218 | 21.75 | 4.742 |
| % | % | Costes directos complementarios | 2 % | 233.751 | 4.675 |
|  |  | Costes directos |  |  | 238.426 |

## Recursos

**mt42trx280asc** Ud Difusor rotacional de deflectores fijos con placa frontal circular
Datos técnicos: Coste energético 229.544 MJ; Emisión de CO2 16.965 kg
Residuos:
- embalaje: re150101 Envases de papel y cartón. (componente de residuo); rendimiento 0.086 kg; Código LER 15 01 01; Masa del elemento 1 kg; Volumen 0.001333 m3
