# Conducto para la distribución de aire climatizado. Sistema "DINAK"

- Propiedad del archivo: CYPE Ingenieros S.A.
- Formato: FIEBDC-3/2016
- Programa: Generador de precios de la construcción. CYPE Ingenieros, S.A.
- Fecha: 08/03/2024
- Ámbito geográfico: Región de Murcia
- Divisa: EUR
- Costes indirectos: 3 %
- IVA: 21 %

## I Instalaciones

### IC Calefacción, refrigeración, climatización y A.C.S.

#### ICR Sistemas de conducción de aire

**ICR200** m Conducto para la distribución de aire climatizado. Sistema "DINAK".
Conducto de impulsión para la distribución de aire climatizado, formado por tubo de doble pared con aislamiento, modelo Dinakair Impulsión DP Galva/304 "DINAK", de 200 mm de diámetro interior, compuesto por pared interior de acero galvanizado y pared exterior de acero inoxidable AISI 304, con aislamiento de lana de roca entre paredes, de 30 mm de espesor y 100 kg/m³ de densidad. Incluso accesorios y material auxiliar para montaje y sujeción a la obra.
Incluye: Replanteo. Presentación de tubos, accesorios, piezas especiales y módulos finales. Fijación del material auxiliar para montaje y sujeción a la obra. Montaje. Conexionado y comprobación de su correcto funcionamiento. Realización de pruebas de servicio.
Criterio de medición de proyecto: Longitud medida según documentación gráfica de Proyecto.
Criterio de medición de obra: Se medirá la longitud realmente ejecutada según especificaciones de Proyecto.

| Código | Ud | Descripción | Rendimiento | Precio | Importe |
|---|---|---|---|---|---|
| mt42din011j | Ud | Material auxiliar para montaje y sujeción a la obra de los tubos de doble pared con aislamiento, modelo Dinakair Impulsión DP Galva/304 "DINAK", de 200 mm de diámetro interior. (material) | 1 | 10.52 | 10.520 |
| mt42din010jm | m | Tubo de doble pared con aislamiento, modelo Dinakair Impulsión DP Galva/304 "DINAK", de 200 mm de diámetro interior, compuesto por pared interior de acero galvanizado y pared exterior de acero inoxidable AISI 304, con aislamiento de lana de roca entre paredes, de 30 mm de espesor y 100 kg/m³ de densidad, con el precio incrementado el 60% en concepto de accesorios. (material) | 1 | 280.66 | 280.660 |
| mo005 | h | Oficial 1ª instalador de climatización. (mano de obra) | 0.428 | 23.16 | 9.912 |
| mo104 | h | Ayudante instalador de climatización. (mano de obra) | 0.428 | 21.75 | 9.309 |
| % | % | Costes directos complementarios | 2 % | 310.401 | 6.208 |
|  |  | Costes directos |  |  | 316.609 |

Residuos:
- colocación: mt42din010jm; factor de residuo 0.0105

## Recursos

**mt42din010jm** m Tubo de doble pared con aislamiento
Datos técnicos: Coste energético 320.992 MJ; Emisión de CO2 28.998 kg; Código LER 17 04 05; Masa del elemento 7.3 kg; Volumen 0.003476 m3
Residuos:
- embalaje: re170201 Madera. (componente de residuo); rendimiento 0.013 kg; Código LER 17 02 01; Masa del elemento 1 kg; Volumen 0.000909 m3
- embalaje: re170203 Plástico. (componente de residuo); rendimiento 0.003 kg; Código LER 17 02 03; Masa del elemento 1 kg; Volumen 0.001667 m3
