# Equipo aire-agua formado por unidad interior agua-agua bomba de calor y unidad exterior aerotermo de agua caliente

- Propiedad del archivo: CYPE INGENIEROS, S.A.
- Formato: FIEBDC-3/2002
- Ámbito geográfico: Región de Murcia
- Divisa: EUR
- Costes indirectos: 3.00 %
- IVA: 21.00 %

**ICV059** Ud Equipo aire-agua formado por unidad interior agua-agua bomba de calor y unidad exterior aerotermo de agua caliente, para calefacción y producción de A.C.S., para gas refrigerante R-410A, alimentación monofásica a 230 V, potencia calorífica nominal regulable entre 3 y 14 kW, COP 4,6.
Suministro e instalación de equipo aire-agua formado por unidad interior agua-agua bomba de calor y unidad exterior aerotermo de agua caliente, para calefacción y producción de A.C.S., para gas refrigerante R-410A, alimentación monofásica a 230 V, potencia calorífica nominal regulable entre 3 y 14 kW, COP 4,6, dimensiones de la bomba de calor 1804x600x710 mm, potencia sonora de la bomba de calor 46 dBA, peso de la bomba de calor 247 kg, bomba de calor formada por compresor scroll con tecnología Inverter Copeland con motor eléctrico de imanes permanentes, control Micro PC Carel, bombas de circulación Wilo de velocidad variable y alta eficiencia (clase energética A), válvula de expansión electrónica Carel, intercambiadores de placas Alfa Laval, acumulador de A.C.S. de 165 litros con serpentín de acero inoxidable y toma para recirculación de 3/4" de diámetro, vaso de expansión de 5 l y kit de aislamiento acústico integral, aerotermo de agua caliente, con alimentación monofásica a 230 V, ventilador de velocidad variable y dimensiones 901x1007x478 mm, con dos sondas de inmersión y sonda de temperatura exterior, con posibilidad de gestionar hasta 4 grupos de impulsión, para un circuito directo y tres circuitos con válvula mezcladora. Totalmente montado, conexionado y puesto en marcha por la empresa instaladora para la comprobación de su correcto funcionamiento.
Incluye: Replanteo del equipo. Colocación y fijación del equipo y sus accesorios. Conexionado con las redes de conducción de agua, eléctrica y de recogida de condensados. Puesta en marcha.
Criterio de medición de proyecto: Número de unidades previstas, según documentación gráfica de Proyecto.
Criterio de medición de obra: Se medirá el número de unidades realmente ejecutadas según especificaciones de Proyecto.

| Código | Ud | Descripción | Rendimiento | Precio | Importe |
|---|---|---|---|---|---|
| mt42eco120aa | Ud | Equipo aire-agua formado por unidad interior agua-agua bomba de calor y unidad exterior aerotermo de agua caliente, para calefacción y producción de A.C.S., para gas refrigerante R-410A, alimentación monofásica a 230 V, potencia calorífica nominal regulable entre 3 y 14 kW, COP 4,6, dimensiones de la bomba de calor 1804x600x710 mm, potencia sonora de la bomba de calor 46 dBA, peso de la bomba de calor 247 kg, bomba de calor formada por compresor scroll con tecnología Inverter Copeland con motor eléctrico de imanes permanentes, control Micro PC Carel, bombas de circulación Wilo de velocidad variable y alta eficiencia (clase energética A), válvula de expansión electrónica Carel, intercambiadores de placas Alfa Laval, acumulador de A.C.S. de 165 litros con serpentín de acero inoxidable y toma para recirculación de 3/4" de diámetro, vaso de expansión de 5 l y kit de aislamiento acústico integral, aerotermo de agua caliente, con alimentación monofásica a 230 V, ventilador de velocidad variable y dimensiones 901x1007x478 mm, con dos sondas de inmersión y sonda de temperatura exterior, con posibilidad de gestionar hasta 4 grupos de impulsión, para un circuito directo y tres circuitos con válvula mezcladora. (material) | 1.000 | 10916.25 | 10916.25 |
| mt37www060d | Ud | Filtro retenedor de residuos de latón, con tamiz de acero inoxidable con perforaciones de 0,4 mm de diámetro, con rosca de 1", para una presión máxima de trabajo de 16 bar y una temperatura máxima de 110°C. (material) | 2.000 | 12.88 | 25.76 |
| mt37www050c | Ud | Manguito antivibración, de goma, con rosca de 1", para una presión máxima de trabajo de 10 bar. (material) | 6.000 | 16.60 | 99.60 |
| mt42www050 | Ud | Termómetro bimetálico, diámetro de esfera de 100 mm, con toma vertical, con vaina de 1/2", escala de temperatura de 0 a 120°C. (material) | 1.000 | 21.00 | 21.00 |
| mt37sve010d | Ud | Válvula de esfera de latón niquelado para roscar de 1". (material) | 6.000 | 9.81 | 58.86 |
| mo005 | h | Oficial 1ª instalador de climatización. (mano de obra) | 7.989 | 18.23 | 145.64 |
| mo104 | h | Ayudante instalador de climatización. (mano de obra) | 7.989 | 16.94 | 135.33 |
| % | % | Costes directos complementarios | 2 % | 11402.44 | 228.05 |
|  |  | Costes directos |  |  | 11630.49 |
