# Equipo de protección catódica, para depósito de gas licuado del petróleo (GLP), enterrado

- Propiedad del archivo: CYPE Ingenieros S.A.
- Formato: FIEBDC-3/2016
- Programa: Generador de precios de la construcción. CYPE Ingenieros, S.A.
- Fecha: 08/03/2024
- Ámbito geográfico: Región de Murcia
- Divisa: EUR
- Costes indirectos: 3 %
- IVA: 21 %

## I Instalaciones

### IG Gases combustibles

#### IGD Depósitos

**IGD112** Ud Equipo de protección catódica, para depósito de gas licuado del petróleo (GLP), enterrado.
Equipo de protección catódica formado por 7 ánodos de magnesio de aleación AZ-63, de 1,5 V, colocados dentro de sacos rellenos con una mezcla de yeso y bentonita, conexionados a cables unipolares de cobre de 2,5 mm² de sección y 4 m de longitud, con aislamiento de PVC, para depósito de gas licuado del petróleo (GLP), enterrado en foso relleno con tierra de la propia excavación, tamizada, de chapa de acero, con una capacidad de 8334 litros. Incluso cables de unión, caja de conexiones, soporte, accesorios y elementos de sujeción.
Criterio de valoración económica: El precio no incluye la obra civil ni el relleno.
Incluye: Replanteo. Tendido de cables. Montaje, conexionado y comprobación de su correcto funcionamiento.
Criterio de medición de proyecto: Número de unidades previstas, según documentación gráfica de Proyecto.
Criterio de medición de obra: Se medirá el número de unidades realmente ejecutadas según especificaciones de Proyecto.

| Código | Ud | Descripción | Rendimiento | Precio | Importe |
|---|---|---|---|---|---|
| mt43dep023b | Ud | Ánodo de magnesio de aleación AZ-63, de 1,5 V, de 60 mm de diámetro y 720 mm de longitud, de 4,1 kg, colocado dentro de un saco de algodón puro relleno con una mezcla de yeso y bentonita y conexionado a un cable unipolar de cobre de 2,5 mm² de sección y 4 m de longitud, con aislamiento de PVC, de 11 kg de peso total. (material) | 7 | 94.56 | 661.920 |
| mt35cun030b | m | Cable unipolar RV-K, siendo su tensión asignada de 0,6/1 kV, reacción al fuego clase Eca según UNE-EN 50575, con conductor de cobre clase 5 (-K) de 4 mm² de sección, con aislamiento de polietileno reticulado (R) y cubierta de PVC (V). Según UNE 21123-2. (material) | 42.06 | 0.97 | 40.798 |
| mt43dep050 | Ud | Caja de conexiones formada por armario metálico, de 200x200x150 mm, grado de protección IP65, con puerta y cerradura de triángulo. (material) | 1 | 67.82 | 67.820 |
| mt43dep052 | Ud | Soporte de suelo para caja de conexiones, formado por pie, mástil de acero galvanizado de 1,5 m de longitud y base para fijación de armario. (material) | 1 | 38 | 38.000 |
| mo010 | h | Oficial 1ª instalador de gas. (mano de obra) | 0.637 | 23.16 | 14.753 |
| mo109 | h | Ayudante instalador de gas. (mano de obra) | 0.637 | 21.75 | 13.855 |
| % | % | Costes directos complementarios | 2 % | 837.146 | 16.743 |
|  |  | Costes directos |  |  | 853.889 |

Residuos:
- colocación: mt35cun030b; factor de residuo 0.0164267

## Recursos

**mt35cun030b** m Cable unipolar RV-K
Datos técnicos: Coste energético 2.800 MJ; Emisión de CO2 0.109 kg; Código LER 17 04 11; Masa del elemento 0.075 kg; Volumen 0.00005 m3
Residuos:
- embalaje: re150101 Envases de papel y cartón. (componente de residuo); rendimiento 0.065 kg; Código LER 15 01 01; Masa del elemento 1 kg; Volumen 0.001333 m3
