# Instalación interior de gas en local

- Propiedad del archivo: CYPE Ingenieros S.A.
- Formato: FIEBDC-3/2016
- Programa: Generador de precios de la construcción. CYPE Ingenieros, S.A.
- Fecha: 08/03/2024
- Ámbito geográfico: Región de Murcia
- Divisa: EUR
- Costes indirectos: 3 %
- IVA: 21 %

## I Instalaciones

### IG Gases combustibles

#### IGI Instalación interior

**IGI020** Ud Instalación interior de gas en local.
Instalación interior de gas en local, con dotación para 2 aparatos, realizada con tubería de cobre, con vaina plástica, que conecta la llave de local privado con cada uno de los aparatos a gas, compuesta de los siguientes tramos: tramo común de 22 mm de diámetro y 10 m de longitud y 2 ramificaciones a cada consumo, de 22 mm de diámetro y 8 m de longitud y de 22 mm de diámetro y 7 m de longitud. Incluso llaves macho-macho de conexión de aparato para el corte de suministro de gas, con pata y conexiones por junta plana, pasta de relleno y elementos de sujeción, colocados mediante soldadura por capilaridad.
Criterio de valoración económica: El precio no incluye la llave de vivienda.
Incluye: Replanteo del recorrido de las tuberías y de la situación de las llaves. Colocación de la vaina. Colocación y fijación de tubos y llaves. Montaje, conexionado y comprobación de su correcto funcionamiento. Realización de pruebas de servicio.
Criterio de medición de proyecto: Número de unidades previstas, según documentación gráfica de Proyecto.
Criterio de medición de obra: Se medirá el número de unidades realmente ejecutadas según especificaciones de Proyecto.

| Código | Ud | Descripción | Rendimiento | Precio | Importe |
|---|---|---|---|---|---|
| mt43tco010dg | m | Tubo de cobre estirado en frío sin soldadura, diámetro D=20/22 mm y 1 mm de espesor, según UNE-EN 1057, con el precio incrementado el 30% en concepto de accesorios y piezas especiales. (material) | 25 | 3.86 | 96.500 |
| mt35aia090ad | m | Tubo rígido de PVC, enchufable, curvable en caliente, de color negro, de 32 mm de diámetro nominal, para canalización fija en superficie. Resistencia a la compresión 1250 N, resistencia al impacto 2 julios, temperatura de trabajo -5°C hasta 60°C, con grado de protección IP547 según UNE 20324, propiedades eléctricas: aislante, no propagador de la llama. Según UNE-EN 61386-1 y UNE-EN 61386-22. Incluso abrazaderas, elementos de sujeción y accesorios (curvas, manguitos, tes, codos y curvas flexibles). (material) | 20 | 3.11 | 62.200 |
| mt27tec020 | kg | Pasta hidrófuga. (material) | 0.8 | 0.6 | 0.480 |
| mt43acv010c | Ud | Llave macho-macho con pata y conexiones por junta plana, con rosca cilíndrica GAS de 3/4" de diámetro, según UNE 60718. (material) | 2 | 10.26 | 20.520 |
| mo010 | h | Oficial 1ª instalador de gas. (mano de obra) | 5.424 | 23.16 | 125.620 |
| mo109 | h | Ayudante instalador de gas. (mano de obra) | 5.424 | 21.75 | 117.972 |
| % | % | Costes directos complementarios | 2 % | 423.292 | 8.466 |
|  |  | Costes directos |  |  | 431.758 |

Residuos:
- colocación: mt43tco010dg; factor de residuo 0.044
- colocación: mt35aia090ad; factor de residuo 0.0275
- colocación: mt27tec020 Pasta hidrófuga; factor de residuo 0.0525

## Recursos

**mt43tco010dg** m Tubo de cobre estirado en frío sin soldadura
Datos técnicos: Coste energético 21.747 MJ; Emisión de CO2 0.419 kg; Código LER 17 04 01; Masa del elemento 0.59 kg; Volumen 0.000393 m3

**mt35aia090ad** m Tubo rígido de PVC
Datos técnicos: Coste energético 36.814 MJ; Emisión de CO2 1.828 kg; Código LER 17 02 03; Masa del elemento 0.38 kg; Volumen 0.000633 m3

**mt27tec020** kg Pasta hidrófuga
Datos técnicos: Coste energético 0.218 MJ; Emisión de CO2 0.011 kg; Código LER 17 09 04; Masa del elemento 1 kg; Volumen 0.000667 m3
Residuos:
- embalaje: re170203 Plástico. (componente de residuo); rendimiento 0.002 kg; Código LER 17 02 03; Masa del elemento 1 kg; Volumen 0.001667 m3

**mt43acv010c** Ud Llave macho-macho con pata y conexiones por junta plana, con rosca cilíndrica GAS de 3/4" de diámetro, según UNE 60718
Datos técnicos: Coste energético 124.786 MJ; Emisión de CO2 8.439 kg
Residuos:
- embalaje: re150101 Envases de papel y cartón. (componente de residuo); rendimiento 0.072 kg; Código LER 15 01 01; Masa del elemento 1 kg; Volumen 0.001333 m3
