# Tallo normalizado para acometida de gas

- Propiedad del archivo: CYPE Ingenieros S.A.
- Formato: FIEBDC-3/2016
- Programa: Generador de precios de la construcción. CYPE Ingenieros, S.A.
- Fecha: 08/03/2024
- Ámbito geográfico: Región de Murcia
- Divisa: EUR
- Costes indirectos: 3 %
- IVA: 21 %

## I Instalaciones

### IG Gases combustibles

#### IGW Elementos

**IGW001** Ud Tallo normalizado para acometida de gas.
Tallo normalizado para acometida de gas, con transición de tubo de polietileno de 20 mm a tubo de cobre de 20/22 mm, con enlace monobloc y vaina metálica de protección del enlace rellena de resina de poliuretano como protección antihumedad, vaina de 2 m de acero inoxidable de 22 mm de diámetro, protegida por un tapón de elastómero para evitar la entrada de agua.
Incluye: Montaje, conexionado y comprobación de su correcto funcionamiento.
Criterio de medición de proyecto: Número de unidades previstas, según documentación gráfica de Proyecto.
Criterio de medición de obra: Se medirá el número de unidades realmente ejecutadas según especificaciones de Proyecto.

| Código | Ud | Descripción | Rendimiento | Precio | Importe |
|---|---|---|---|---|---|
| mt43tal010x | Ud | Tallo normalizado para acometida de gas, con transición de tubo de polietileno de 20 mm a tubo de cobre de 20/22 mm, con enlace monobloc y vaina metálica de protección del enlace rellena de resina de poliuretano como protección antihumedad, vaina de 2 m de acero inoxidable de 22 mm de diámetro, protegida por un tapón de elastómero para evitar la entrada de agua. (material) | 1 | 30.79 | 30.790 |
| mo010 | h | Oficial 1ª instalador de gas. (mano de obra) | 0.1 | 23.16 | 2.316 |
| mo109 | h | Ayudante instalador de gas. (mano de obra) | 0.1 | 21.75 | 2.175 |
| % | % | Costes directos complementarios | 2 % | 35.281 | 0.706 |
|  |  | Costes directos |  |  | 35.987 |

## Recursos

**mt43tal010x** Ud Tallo normalizado para acometida de gas
Datos técnicos: Coste energético 162.942 MJ; Emisión de CO2 13.322 kg
Residuos:
- embalaje: re150101 Envases de papel y cartón. (componente de residuo); rendimiento 0.072 kg; Código LER 15 01 01; Masa del elemento 1 kg; Volumen 0.001333 m3
