# Regulador de gases licuados del petróleo (GLP)

- Propiedad del archivo: CYPE Ingenieros S.A.
- Formato: FIEBDC-3/2016
- Programa: Generador de precios de la construcción. CYPE Ingenieros, S.A.
- Fecha: 08/03/2024
- Ámbito geográfico: Región de Murcia
- Divisa: EUR
- Costes indirectos: 3 %
- IVA: 21 %

## I Instalaciones

### IG Gases combustibles

#### IGW Elementos

**IGW005** Ud Regulador de gases licuados del petróleo (GLP).
Regulador de presión con válvula de seguridad por exceso de presión de 300 mbar de presión máxima y rearme manual, de 4 kg/h de caudal nominal, 4 bar de presión máxima de entrada y 150 mbar de presión de salida.
Incluye: Montaje, conexionado y comprobación de su correcto funcionamiento.
Criterio de medición de proyecto: Número de unidades previstas, según documentación gráfica de Proyecto.
Criterio de medición de obra: Se medirá el número de unidades realmente ejecutadas según especificaciones de Proyecto.

| Código | Ud | Descripción | Rendimiento | Precio | Importe |
|---|---|---|---|---|---|
| mt43acr120a | Ud | Regulador de presión con válvula de seguridad por exceso de presión de 300 mbar de presión máxima y rearme manual, de 4 kg/h de caudal nominal, 4 bar de presión máxima de entrada y 150 mbar de presión de salida. (material) | 1 | 28.13 | 28.130 |
| mo010 | h | Oficial 1ª instalador de gas. (mano de obra) | 0.249 | 23.16 | 5.767 |
| mo109 | h | Ayudante instalador de gas. (mano de obra) | 0.249 | 21.75 | 5.416 |
| % | % | Costes directos complementarios | 2 % | 39.313 | 0.786 |
|  |  | Costes directos |  |  | 40.099 |

## Recursos

**mt43acr120a** Ud Regulador de presión con válvula de seguridad por exceso de presión de 300 mbar de presión máxima y rearme manual
Datos técnicos: Coste energético 142.996 MJ; Emisión de CO2 8.970 kg
Residuos:
- embalaje: re150101 Envases de papel y cartón. (componente de residuo); rendimiento 0.072 kg; Código LER 15 01 01; Masa del elemento 1 kg; Volumen 0.001333 m3
