# Caseta para batería de botellas de gases licuados del petróleo (GLP)

- Propiedad del archivo: CYPE Ingenieros S.A.
- Formato: FIEBDC-3/2016
- Programa: Generador de precios de la construcción. CYPE Ingenieros, S.A.
- Fecha: 08/03/2024
- Ámbito geográfico: Región de Murcia
- Divisa: EUR
- Costes indirectos: 3 %
- IVA: 21 %

## I Instalaciones

### IG Gases combustibles

#### IGW Elementos

**IGW100** Ud Caseta para batería de botellas de gases licuados del petróleo (GLP).
Caseta de chapa de acero galvanizado para almacenamiento de batería de 8 botellas (4 de servicio y 4 de reserva), de 35 kg de capacidad unitaria de gases licuados del petróleo (GLP).
Incluye: Replanteo. Colocación de la caseta.
Criterio de medición de proyecto: Número de unidades previstas, según documentación gráfica de Proyecto.
Criterio de medición de obra: Se medirá el número de unidades realmente ejecutadas según especificaciones de Proyecto.

| Código | Ud | Descripción | Rendimiento | Precio | Importe |
|---|---|---|---|---|---|
| mt43bbg060c | Ud | Caseta de chapa de acero galvanizado, de 3200x500x1600 mm, con dos puertas y rejillas de ventilación, para almacenamiento de 8 botellas de gases licuados del petróleo (GLP) (4 de servicio y 4 de reserva), colocadas en línea. (material) | 1 | 845.84 | 845.840 |
| mo010 | h | Oficial 1ª instalador de gas. (mano de obra) | 1.99 | 23.16 | 46.088 |
| mo109 | h | Ayudante instalador de gas. (mano de obra) | 1.99 | 21.75 | 43.283 |
| % | % | Costes directos complementarios | 2 % | 935.211 | 18.704 |
|  |  | Costes directos |  |  | 953.915 |

## Recursos

**mt43bbg060c** Ud Caseta de chapa de acero galvanizado
Datos técnicos: Coste energético 0.019 MJ; Emisión de CO2 0.031 kg
Residuos:
- embalaje: re150101 Envases de papel y cartón. (componente de residuo); rendimiento 0.036 kg; Código LER 15 01 01; Masa del elemento 1 kg; Volumen 0.001333 m3
