# Carril electrificado trifásico universal

- Propiedad del archivo: CYPE INGENIEROS, S.A.
- Formato: FIEBDC-3/2002
- Ámbito geográfico: Región de Murcia
- Divisa: EUR
- Costes indirectos: 3.00 %
- IVA: 21.00 %

**III205** m Carril electrificado trifásico universal, para 230/400 V de tensión y 16 A de intensidad máxima, formado por perfil de aluminio extruido, de 56x32,5x1000 mm, de color negro, modelo VINXTSF41002 "LLEDÓ"; tres circuitos independientes más uno neutro y otro de toma de tierra; protección IP20 y aislamiento clase F; instalación empotrada.
Carril electrificado trifásico universal, para 230/400 V de tensión y 16 A de intensidad máxima, formado por perfil de aluminio extruido, de 56x32,5x1000 mm, de color negro, modelo VINXTSF41002 "LLEDÓ"; tres circuitos independientes más uno neutro y otro de toma de tierra; protección IP20 y aislamiento clase F; instalación empotrada.
Incluye: Replanteo y trazado. Montaje, conexionado y comprobación de su correcto funcionamiento.
Criterio de medición de proyecto: Longitud medida según documentación gráfica de Proyecto.
Criterio de medición de obra: Se medirá la longitud realmente ejecutada según especificaciones de Proyecto.
Criterio de valoración económica: El precio no incluye las ayudas de albañilería para instalaciones.

| Código | Ud | Descripción | Rendimiento | Precio | Importe |
|---|---|---|---|---|---|
| mt34ctl015aa | m | Carril electrificado trifásico universal, para 230/400 V de tensión y 16 A de intensidad máxima, formado por perfil de aluminio extruido, de 56x32,5x1000 mm, de color negro, modelo VINXTSF41002 "LLEDÓ"; tres circuitos independientes más uno neutro y otro de toma de tierra; protección IP20 y aislamiento clase F, para empotrar. (material) | 1.000 | 28.44 | 28.44 |
| mo003 | h | Oficial 1ª electricista. (mano de obra) | 0.100 | 19.78 | 1.98 |
| mo102 | h | Ayudante electricista. (mano de obra) | 0.100 | 18.52 | 1.85 |
| % | % | Costes directos complementarios | 2 % | 32.27 | 0.65 |
|  |  | Costes directos |  |  | 32.92 |
