# Suministro e instalación de sistema de sellado de paso de cables con aislamiento

- Propiedad del archivo: CYPE INGENIEROS, S.A.
- Formato: FIEBDC-3/2002
- Ámbito geográfico: Región de Murcia
- Divisa: EUR
- Costes indirectos: 3.00 %
- IVA: 21.00 %

**IOJ006** Ud Suministro e instalación de sistema de sellado de paso de cables con aislamiento, de diámetro exterior menor o igual de 21 mm, en muro, de 150 mm de espesor, a través de una abertura de 200 mm de anchura y 200 mm de altura, para protección pasiva contra incendios y garantizar la resistencia al fuego EI 120, formado por 150 mm de espesor de mortero de cemento con propiedades ignífugas, color gris.
Suministro e instalación de sistema de sellado de paso de cables con aislamiento, de diámetro exterior menor o igual de 21 mm, en muro, de 150 mm de espesor, a través de una abertura de 200 mm de anchura y 200 mm de altura, para protección pasiva contra incendios y garantizar la resistencia al fuego EI 120, formado por 150 mm de espesor de mortero de cemento con propiedades ignífugas, color gris.
Incluye: Limpieza y preparación del paramento. Aplicación del mortero, con llana. Limpieza final.
Criterio de medición de proyecto: Número de unidades previstas, según documentación gráfica de Proyecto.
Criterio de medición de obra: Se medirá el número de unidades realmente ejecutadas según especificaciones de Proyecto.

| Código | Ud | Descripción | Rendimiento | Precio | Importe |
|---|---|---|---|---|---|
| mt41phi060a | kg | Mortero de cemento con propiedades ignífugas, color gris, para sellado de penetraciones. (material) | 5.634 | 3.63 | 20.45 |
| mo113 | h | Peón ordinario construcción. (mano de obra) | 0.257 | 16.33 | 4.20 |
| % | % | Costes directos complementarios | 2 % | 24.65 | 0.49 |
|  |  | Costes directos |  |  | 25.14 |
