# Suministro e instalación de sistema de protección pasiva contra incendios de conductos metálicos de sección rectangular para garantizar la resistencia al fuego EI 90 según UNE-EN 1366-1

- Propiedad del archivo: CYPE INGENIEROS, S.A.
- Formato: FIEBDC-3/2002
- Ámbito geográfico: Región de Murcia
- Divisa: EUR
- Costes indirectos: 3.00 %
- IVA: 21.00 %

**IOJ032** m² Suministro e instalación de sistema de protección pasiva contra incendios de conductos metálicos de sección rectangular para garantizar la resistencia al fuego EI 90 según UNE-EN 1366-1, sistema "ISOVER", mediante el recubrimiento con paneles de lana mineral Ultimate Protect Slab 4.0 N "ISOVER", según UNE-EN 13162, de 90 mm de espesor. Incluso pernos electrosoldados para la fijación de los paneles a la superficie metálica, tornillos helicoidales de acero inoxidable Fire Protect Screw 180, de 180 mm de longitud, para la unión de juntas longitudinales entre paneles aislantes, pasta intumescente en base acuosa, Proteck BSF para el sellado ignífugo de paso de conductos metálicos entre sectores de incendio y adhesivo incombustible e inorgánico, a base de silicato de sodio alcalino, Protect BSK, para el sellado ignífugo del encuentro entre la lana mineral y el paramento.
Suministro e instalación de sistema de protección pasiva contra incendios de conductos metálicos de sección rectangular para garantizar la resistencia al fuego EI 90 según UNE-EN 1366-1, sistema "ISOVER", mediante el recubrimiento con paneles de lana mineral Ultimate Protect Slab 4.0 N "ISOVER", según UNE-EN 13162, de 90 mm de espesor. Incluso pernos electrosoldados para la fijación de los paneles a la superficie metálica, tornillos helicoidales de acero inoxidable Fire Protect Screw 180, de 180 mm de longitud, para la unión de juntas longitudinales entre paneles aislantes, pasta intumescente en base acuosa, Proteck BSF para el sellado ignífugo de paso de conductos metálicos entre sectores de incendio y adhesivo incombustible e inorgánico, a base de silicato de sodio alcalino, Protect BSK, para el sellado ignífugo del encuentro entre la lana mineral y el paramento.
Incluye: Corte y ajuste de los paneles. Fijación de los paneles a la superficie metálica. Resolución de juntas longitudinales entre paneles aislantes. Sellado de paso de conductos metálicos entre sectores de incendio. Sellado del encuentro entre la lana mineral y el paramento.
Criterio de medición de proyecto: Superficie medida según documentación gráfica de Proyecto.
Criterio de medición de obra: Se medirá la superficie realmente ejecutada según especificaciones de Proyecto.

| Código | Ud | Descripción | Rendimiento | Precio | Importe |
|---|---|---|---|---|---|
| mt42coi120af | m² | Panel de lana mineral Ultimate Protect Slab 4.0 N "ISOVER", según UNE-EN 13162, de 90 mm de espesor, Euroclase A1 de reacción al fuego, para la protección contra incendios de conductos metálicos rectangulares. (material) | 1.100 | 61.05 | 67.16 |
| mt42coi036b | Ud | Cartucho de pasta intumescente en base acuosa, Proteck BSF "ISOVER", color blanco, con pH neutro y sin disolventes, para sellado ignífugo de paso de conductos metálicos entre sectores de incendio. (material) | 0.020 | 30.85 | 0.62 |
| mt42coi035b | kg | Adhesivo incombustible e inorgánico, a base de silicato de sodio alcalino, Protect BSK "ISOVER", de fraguado lento, para sellado ignífugo del encuentro entre la lana mineral y el paramento. (material) | 0.050 | 7.67 | 0.38 |
| mt42coi037i | Ud | Pernos electrosoldables "ISOVER", de 90 mm de longitud, para fijación del panel a la superficie metálica. (material) | 18.000 | 0.15 | 2.70 |
| mt42coi038m | Ud | Tornillo helicoidal de acero inoxidable Fire Protect Screw 180 "ISOVER", de 180 mm de longitud, para la unión de juntas longitudinales entre paneles aislantes. (material) | 4.000 | 0.38 | 1.52 |
| mo054 | h | Oficial 1ª montador de aislamientos. (mano de obra) | 0.472 | 18.23 | 8.60 |
| mo101 | h | Ayudante montador de aislamientos. (mano de obra) | 0.472 | 16.95 | 8.00 |
| % | % | Costes directos complementarios | 2 % | 88.98 | 1.78 |
|  |  | Costes directos |  |  | 90.76 |
