# Suministro y colocación de placa de señalización de equipos contra incendios, de poliestireno de 1 mm de espesor, de 210x210 mm. Incluso elementos de fijación

- Propiedad del archivo: CYPE INGENIEROS, S.A.
- Formato: FIEBDC-3/2002
- Ámbito geográfico: Región de Murcia
- Divisa: EUR
- Costes indirectos: 3.00 %
- IVA: 21.00 %

**IOS010** Ud Suministro y colocación de placa de señalización de equipos contra incendios, de poliestireno de 1 mm de espesor, de 210x210 mm. Incluso elementos de fijación.
Suministro y colocación de placa de señalización de equipos contra incendios, de poliestireno de 1 mm de espesor, de 210x210 mm. Incluso elementos de fijación.
Incluye: Replanteo. Fijación al paramento.
Criterio de medición de proyecto: Número de unidades previstas, según documentación gráfica de Proyecto.
Criterio de medición de obra: Se medirá el número de unidades realmente ejecutadas según especificaciones de Proyecto.

| Código | Ud | Descripción | Rendimiento | Precio | Importe |
|---|---|---|---|---|---|
| mt41sny020a | Ud | Placa de señalización de equipos contra incendios, de poliestireno de 1 mm de espesor, de 210x210 mm, según UNE 23033-1. Incluso elementos de fijación. (material) | 1.000 | 2.80 | 2.80 |
| mo113 | h | Peón ordinario construcción. (mano de obra) | 0.200 | 16.33 | 3.27 |
| % | % | Costes directos complementarios | 2 % | 6.07 | 0.12 |
|  |  | Costes directos |  |  | 6.19 |
