# Caja de admisión

- Propiedad del archivo: CYPE Ingenieros S.A.
- Formato: FIEBDC-3/2016
- Programa: Generador de precios de la construcción. CYPE Ingenieros, S.A.
- Fecha: 08/03/2024
- Ámbito geográfico: Región de Murcia
- Divisa: EUR
- Costes indirectos: 3 %
- IVA: 21 %

## I Instalaciones

### IV Ventilación

#### IVM Ventilación mecánica

**IVM034** Ud Caja de admisión.
Caja de extracción compuesta por ventilador centrífugo, con rodete de álabes hacia delante, motor de tres velocidades para alimentación monofásica a 230 V y 50 Hz de frecuencia, con protección térmica, carcasa exterior de acero galvanizado en caliente, interruptor on/off y presostato, de potencia nominal 207 W, caudal máximo 1900 m³/h, nivel de presión sonora 42 dBA, con boca de entrada lateral para conexión a conducto de extracción de 355 mm de diámetro y boca de salida lateral de 355 mm de diámetro; instalación en el extremo exterior del conducto de admisión (boca de admisión). Incluso accesorios y elementos de fijación.
Incluye: Replanteo. Colocación y fijación. Conexionado y comprobación de su correcto funcionamiento.
Criterio de medición de proyecto: Número de unidades previstas, según documentación gráfica de Proyecto.
Criterio de medición de obra: Se medirá el número de unidades realmente ejecutadas según especificaciones de Proyecto.

| Código | Ud | Descripción | Rendimiento | Precio | Importe |
|---|---|---|---|---|---|
| mt42svs300aj | Ud | Caja de extracción compuesta por ventilador centrífugo, con rodete de álabes hacia delante, motor de tres velocidades para alimentación monofásica a 230 V y 50 Hz de frecuencia, con protección térmica, carcasa exterior de acero galvanizado en caliente, interruptor on/off y presostato, de potencia nominal 207 W, caudal máximo 1900 m³/h, nivel de presión sonora 42 dBA, con boca de entrada lateral para conexión a conducto de extracción de 355 mm de diámetro y boca de salida lateral de 355 mm de diámetro. (material) | 1 | 1672.09 | 1672.090 |
| mt42svs910g | Ud | Accesorios y elementos de fijación de caja de extracción. (material) | 1 | 75.92 | 75.920 |
| mo011 | h | Oficial 1ª montador. (mano de obra) | 0.199 | 23.16 | 4.609 |
| mo080 | h | Ayudante montador. (mano de obra) | 0.199 | 21.78 | 4.334 |
| % | % | Costes directos complementarios | 2 % | 1756.953 | 35.139 |
|  |  | Costes directos |  |  | 1792.092 |

## Recursos

**mt42svs300aj** Ud Caja de extracción compuesta por ventilador centrífugo
Datos técnicos: Coste energético 2328.740 MJ; Emisión de CO2 197.866 kg
Residuos:
- embalaje: re150101 Envases de papel y cartón. (componente de residuo); rendimiento 1.584 kg; Código LER 15 01 01; Masa del elemento 1 kg; Volumen 0.001333 m3
