# Toldo de lona acrílica

- Propiedad del archivo: CYPE Ingenieros S.A.
- Formato: FIEBDC-3/2016
- Programa: Generador de precios de la construcción. CYPE Ingenieros, S.A.
- Fecha: 08/03/2024
- Ámbito geográfico: Región de Murcia
- Divisa: EUR
- Costes indirectos: 3 %
- IVA: 21 %

## L Carpintería, cerrajería, vidrios y protecciones solares

### LS Protecciones solares

#### LST Toldos

**LST010** Ud Toldo de lona acrílica.
Toldo estor, de 2000 mm de línea y 1900 mm de salida, de lona acrílica, con accionamiento manual mediante manivela metálica. Incluso herrajes y accesorios.
Incluye: Replanteo. Anclaje al paramento de los elementos de fijación. Montaje del toldo y de los accesorios.
Criterio de medición de proyecto: Número de unidades previstas, según documentación gráfica de Proyecto.
Criterio de medición de obra: Se medirá el número de unidades realmente ejecutadas según especificaciones de Proyecto.

| Código | Ud | Descripción | Rendimiento | Precio | Importe |
|---|---|---|---|---|---|
| mt44tol010a | Ud | Toldo estor, de 2000 mm de línea y 1900 mm de salida, de lona acrílica, con herrajes y accesorios de fijación. (material) | 1 | 283.42 | 283.420 |
| mt44tol100a | Ud | Manivela para accionamiento manual de toldos. (material) | 1 | 20 | 20.000 |
| mo011 | h | Oficial 1ª montador. (mano de obra) | 3.981 | 23.16 | 92.200 |
| mo080 | h | Ayudante montador. (mano de obra) | 3.981 | 21.78 | 86.706 |
| % | % | Costes directos complementarios | 2 % | 482.326 | 9.647 |
|  |  | Costes directos |  |  | 491.973 |

Residuos:
- colocación: mt44tol010a Toldo estor, de 2000 mm de línea y 1900 mm de salida, de lona acrílica, con herrajes y accesorios de fijación; factor de residuo 0.004

## Recursos

**mt44tol010a** Ud Toldo estor, de 2000 mm de línea y 1900 mm de salida, de lona acrílica, con herrajes y accesorios de fijación
Datos técnicos: Coste energético 940.652 MJ; Emisión de CO2 67.063 kg; Código LER 20 01 11; Masa del elemento 9.27 kg; Volumen 0.01236 m3
Residuos:
- embalaje: re170203 Plástico. (componente de residuo); rendimiento 0.1 kg; Código LER 17 02 03; Masa del elemento 1 kg; Volumen 0.001667 m3

**mt44tol100a** Ud Manivela para accionamiento manual de toldos
Datos técnicos: Coste energético 17.123 MJ; Emisión de CO2 0.925 kg
Residuos:
- embalaje: re150101 Envases de papel y cartón. (componente de residuo); rendimiento 0.09 kg; Código LER 15 01 01; Masa del elemento 1 kg; Volumen 0.001333 m3
- embalaje: re170203 Plástico; rendimiento 0.045 kg
