# Módulo solar fotovoltaico

- Propiedad del archivo: CYPE INGENIEROS, S.A.
- Formato: FIEBDC-3/2002
- Ámbito geográfico: Región de Murcia
- Divisa: EUR
- Costes indirectos: 3.00 %
- IVA: 21.00 %

**LVF010** m² Módulo solar fotovoltaico, tipo Dark, opaco, para integración arquitectónica en fachada de edificio, referencia 034AN-12450300-00-1 "ONYX SOLAR", suministrado en piezas de 1245x300 mm y 0,37 m², con una potencia máxima (Wp) de 58 W/m², formado por vidrio exterior Float de 3,2 mm de espesor, células de capa fina de silicio amorfo, capa adhesiva de EVA de 0,9 mm de espesor, transparente, y vidrio interior Float de 4 mm de espesor.
Suministro e instalación de módulo solar fotovoltaico, tipo Dark, opaco, para integración arquitectónica en fachada de edificio, referencia 034AN-12450300-00-1 "ONYX SOLAR", suministrado en piezas de 1245x300 mm y 0,37 m², con una potencia máxima (Wp) de 58 W/m², formado por vidrio exterior Float de 3,2 mm de espesor, células de capa fina de silicio amorfo, capa adhesiva de EVA de 0,9 mm de espesor, transparente, y vidrio interior Float de 4 mm de espesor, con caja de conexiones estándar. Incluso accesorios de montaje y material de conexionado eléctrico. Totalmente montado, conexionado y probado.
Incluye: Colocación y fijación del módulo. Conexionado con la red eléctrica.
Criterio de medición de proyecto: Superficie medida según documentación gráfica de Proyecto, sin duplicar esquinas ni encuentros, deduciendo todos los huecos.
Criterio de medición de obra: Se medirá la superficie realmente ejecutada según especificaciones de Proyecto, sin duplicar esquinas ni encuentros, deduciendo todos los huecos.

| Código | Ud | Descripción | Rendimiento | Precio | Importe |
|---|---|---|---|---|---|
| mt35ony010haaa1a | m² | Módulo solar fotovoltaico, tipo Dark, opaco, para integración arquitectónica en fachada de edificio, referencia 034AN-12450300-00-1 "ONYX SOLAR", suministrado en piezas de 1245x300 mm y 0,37 m², con una potencia máxima (Wp) de 58 W/m², formado por vidrio exterior Float de 3,2 mm de espesor, células de capa fina de silicio amorfo, capa adhesiva de EVA de 0,9 mm de espesor, transparente, y vidrio interior Float de 4 mm de espesor, con caja de conexiones estándar. (material) | 1.000 | 115.00 | 115.00 |
| mo009 | h | Oficial 1ª instalador de captadores solares. (mano de obra) | 0.968 | 18.23 | 17.65 |
| mo108 | h | Ayudante instalador de captadores solares. (mano de obra) | 0.968 | 16.94 | 16.40 |
| % | % | Costes directos complementarios | 2 % | 149.05 | 2.98 |
|  |  | Costes directos |  |  | 152.03 |
