# Aislamiento térmico por el exterior de cubiertas inclinadas de tejas

- Propiedad del archivo: CYPE INGENIEROS, S.A.
- Formato: FIEBDC-3/2002
- Ámbito geográfico: Región de Murcia
- Divisa: EUR
- Costes indirectos: 3.00 %
- IVA: 21.00 %

**NAQ011** m² Aislamiento térmico por el exterior de cubiertas inclinadas de tejas, formado por placa de poliestireno extruido EZ 100 "GRAZIMAC", de 1250x562,5 mm, de superficie lisa y mecanizado lateral a media madera, de 100 mm de espesor, con perfiles perforados de acero galvanizado, con una separación entre perfiles de 375 mm, sobre superficie soporte existente.
Suministro y colocación de aislamiento térmico por el exterior de cubiertas inclinadas de tejas, formado por placa de poliestireno extruido EZ 100 "GRAZIMAC", de 1250x562,5 mm, de superficie lisa y mecanizado lateral a media madera, de 100 mm de espesor, 300 kPa de resistencia a compresión, densidad 32 kg/m³, conductividad térmica 0,038 W/(mK), con perfiles perforados de acero galvanizado, con una separación entre perfiles de 375 mm, sobre superficie soporte existente. Incluso p/p de cortes, fijaciones y limpieza.
Incluye: Limpieza del soporte. Taladro y anclaje del aislamiento.
Criterio de medición de proyecto: Superficie medida según documentación gráfica de Proyecto.
Criterio de medición de obra: Se medirá la superficie realmente ejecutada según especificaciones de Proyecto.

| Código | Ud | Descripción | Rendimiento | Precio | Importe |
|---|---|---|---|---|---|
| mt16peg010D | m² | Placa de poliestireno extruido EZ 100 "GRAZIMAC", de 1250x562,5 mm, de superficie lisa y mecanizado lateral a media madera, de 100 mm de espesor, 300 kPa de resistencia a compresión, densidad 32 kg/m³, conductividad térmica 0,038 W/(mK), con perfiles perforados de acero galvanizado, con una separación entre perfiles de 375 mm. (material) | 1.050 | 20.07 | 21.07 |
| mt16aaa020ig | Ud | Fijación mecánica para paneles aislantes de poliestireno extruido, colocados directamente sobre la superficie soporte. (material) | 2.500 | 0.19 | 0.48 |
| mo054 | h | Oficial 1ª montador de aislamientos. (mano de obra) | 0.076 | 18.23 | 1.39 |
| mo101 | h | Ayudante montador de aislamientos. (mano de obra) | 0.076 | 16.95 | 1.29 |
| % | % | Costes directos complementarios | 2 % | 24.23 | 0.48 |
|  |  | Costes directos |  |  | 24.71 |
