# Pastilla antivibración de caucho, de 80x80x35 mm y 600 kg de carga máxima

- Propiedad del archivo: CYPE INGENIEROS, S.A.
- Formato: FIEBDC-3/2002
- Ámbito geográfico: Región de Murcia
- Divisa: EUR
- Costes indirectos: 3.00 %
- IVA: 21.00 %

**NBI010** Ud Pastilla antivibración de caucho, de 80x80x35 mm y 600 kg de carga máxima.
Suministro y colocación de pastilla antivibración de caucho, de 80x80x35 mm y 600 kg de carga máxima.
Incluye: Replanteo. Colocación de la pastilla antivibración.
Criterio de medición de proyecto: Número de unidades previstas, según documentación gráfica de Proyecto.
Criterio de medición de obra: Se medirá el número de unidades realmente ejecutadas según especificaciones de Proyecto.

| Código | Ud | Descripción | Rendimiento | Precio | Importe |
|---|---|---|---|---|---|
| mt16avg010I | Ud | Pastilla antivibración de caucho, de 80x80x35 mm y 600 kg de carga máxima. (material) | 1.000 | 2.80 | 2.80 |
| mo054 | h | Oficial 1ª montador de aislamientos. (mano de obra) | 0.101 | 18.23 | 1.84 |
| mo101 | h | Ayudante montador de aislamientos. (mano de obra) | 0.101 | 16.95 | 1.71 |
| % | % | Costes directos complementarios | 2 % | 6.35 | 0.13 |
|  |  | Costes directos |  |  | 6.48 |
