# Amortiguador metálico de muelle, de 195x82x127 mm y 250 kg de carga máxima, montado en suelo, bancada o estructura

- Propiedad del archivo: CYPE INGENIEROS, S.A.
- Formato: FIEBDC-3/2002
- Ámbito geográfico: Región de Murcia
- Divisa: EUR
- Costes indirectos: 3.00 %
- IVA: 21.00 %

**NBI030** Ud Amortiguador metálico de muelle, de 195x82x127 mm y 250 kg de carga máxima, montado en suelo, bancada o estructura.
Suministro y colocación de amortiguador metálico de muelle, de 195x82x127 mm, de 107 kg de carga mínima y 250 kg de carga máxima, formado por muelle de acero de alta resistencia acabado con pintura epoxi color azul, cazoletas metálicas adheridas mediante doble sistema de seguridad por pilotes internos y masilla viscoelástica, pieza interna de polietileno y base metálica en ambos extremos con orificios abiertos, montado en suelo, bancada o estructura. Incluso accesorios de montaje. Totalmente montado.
Incluye: Replanteo. Colocación del amortiguador.
Criterio de medición de proyecto: Número de unidades previstas, según documentación gráfica de Proyecto.
Criterio de medición de obra: Se medirá el número de unidades realmente ejecutadas según especificaciones de Proyecto.

| Código | Ud | Descripción | Rendimiento | Precio | Importe |
|---|---|---|---|---|---|
| mt16avg040i | Ud | Amortiguador metálico de muelle, de 195x82x127 mm, de 107 kg de carga mínima y 250 kg de carga máxima, formado por muelle de acero de alta resistencia acabado con pintura epoxi color azul, cazoletas metálicas adheridas mediante doble sistema de seguridad por pilotes internos y masilla viscoelástica, pieza interna de polietileno y base metálica en ambos extremos con orificios abiertos, para montar en suelo, bancada o estructura. (material) | 1.000 | 15.49 | 15.49 |
| mo011 | h | Oficial 1ª montador. (mano de obra) | 0.101 | 18.23 | 1.84 |
| mo080 | h | Ayudante montador. (mano de obra) | 0.101 | 16.95 | 1.71 |
| % | % | Costes directos complementarios | 2 % | 19.04 | 0.38 |
|  |  | Costes directos |  |  | 19.42 |
