# Amortiguador metálico de 6 muelles, de 260x170x127 mm y 1300 kg de carga máxima, montado en suelo, bancada o estructura

- Propiedad del archivo: CYPE INGENIEROS, S.A.
- Formato: FIEBDC-3/2002
- Ámbito geográfico: Región de Murcia
- Divisa: EUR
- Costes indirectos: 3.00 %
- IVA: 21.00 %

**NBI030** Ud Amortiguador metálico de 6 muelles, de 260x170x127 mm y 1300 kg de carga máxima, montado en suelo, bancada o estructura.
Suministro y colocación de amortiguador metálico de 6 muelles, de 260x170x127 mm, de 557 kg de carga mínima y 1300 kg de carga máxima, formado por 6 muelles de acero de alta resistencia acabado con pintura epoxi color azul, cazoletas metálicas adheridas mediante doble sistema de seguridad por pilotes internos y masilla viscoelástica, piezas internas de polietileno y base metálica en ambos extremos con orificios abiertos, montado en suelo, bancada o estructura. Incluso accesorios de montaje. Totalmente montado.
Incluye: Replanteo. Colocación del amortiguador.
Criterio de medición de proyecto: Número de unidades previstas, según documentación gráfica de Proyecto.
Criterio de medición de obra: Se medirá el número de unidades realmente ejecutadas según especificaciones de Proyecto.

| Código | Ud | Descripción | Rendimiento | Precio | Importe |
|---|---|---|---|---|---|
| mt16avg050ckc | Ud | Amortiguador metálico de 6 muelles, de 260x170x127 mm, de 557 kg de carga mínima y 1300 kg de carga máxima, formado por 6 muelles de acero de alta resistencia acabado con pintura epoxi color azul, cazoletas metálicas adheridas mediante doble sistema de seguridad por pilotes internos y masilla viscoelástica, piezas internas de polietileno y base metálica en ambos extremos con orificios abiertos, para montar en suelo, bancada o estructura. (material) | 1.000 | 172.50 | 172.50 |
| mo011 | h | Oficial 1ª montador. (mano de obra) | 0.141 | 18.23 | 2.57 |
| mo080 | h | Ayudante montador. (mano de obra) | 0.141 | 16.95 | 2.39 |
| % | % | Costes directos complementarios | 2 % | 177.46 | 3.55 |
|  |  | Costes directos |  |  | 181.01 |
