# Aislamiento acústico

- Propiedad del archivo: CYPE INGENIEROS, S.A.
- Formato: FIEBDC-3/2002
- Ámbito geográfico: Región de Murcia
- Divisa: EUR
- Costes indirectos: 3.00 %
- IVA: 21.00 %

**NBP010** m² Aislamiento acústico, a ruido aéreo, en partición interior de hoja de fábrica, realizado con complejo multicapa, de 21,8 mm de espesor, formado por una lámina pesada de EPDM de 1,8 mm de espesor y un fieltro textil de 20 mm de espesor, colocado a tope y fijado mecánicamente. Incluso cinta viscoelástica autoadhesiva para sellado de juntas.
Aislamiento acústico, a ruido aéreo, en partición interior de hoja de fábrica, realizado con complejo multicapa, de 21,8 mm de espesor, formado por una lámina pesada de EPDM de 1,8 mm de espesor y un fieltro textil de 20 mm de espesor, colocado a tope y fijado mecánicamente. Incluso cinta viscoelástica autoadhesiva para sellado de juntas.
Incluye: Corte del aislamiento. Colocación del aislamiento. Fijación del aislamiento. Resolución de puntos singulares. Sellado de juntas y uniones.
Criterio de medición de proyecto: Superficie medida según documentación gráfica de Proyecto.
Criterio de medición de obra: Se medirá la superficie realmente ejecutada según especificaciones de Proyecto.

| Código | Ud | Descripción | Rendimiento | Precio | Importe |
|---|---|---|---|---|---|
| mt16ppt025e | m² | Complejo multicapa, de 21,8 mm de espesor, formado por una lámina pesada de EPDM de 1,8 mm de espesor y un fieltro textil de 20 mm de espesor; con 61 dB de índice global de reducción acústica, Rw y 56 dBA de índice global de reducción acústica ponderado A, según UNE-EN ISO 10140-2; proporcionando una mejora del índice global de reducción acústica ponderado A de 21,6 dBA. (material) | 1.050 | 13.39 | 14.06 |
| mt16aaa020kc | Ud | Fijación mecánica para paneles aislantes de complejo multicapa, colocados directamente sobre la superficie soporte. (material) | 3.000 | 0.13 | 0.39 |
| mt16pnc010a | m | Cinta viscoelástica autoadhesiva con autoprotección de aluminio, de 50 mm de anchura y de 1,5 mm de espesor, para sellado de juntas. (material) | 0.440 | 0.80 | 0.35 |
| mo054 | h | Oficial 1ª montador de aislamientos. (mano de obra) | 0.060 | 19.48 | 1.17 |
| mo101 | h | Ayudante montador de aislamientos. (mano de obra) | 0.030 | 18.17 | 0.55 |
| % | % | Costes directos complementarios | 2 % | 16.52 | 0.33 |
|  |  | Costes directos |  |  | 16.85 |
