# Impermeabilización de balcones y terrazas

- Propiedad del archivo: CYPE INGENIEROS, S.A.
- Formato: FIEBDC-3/2002
- Ámbito geográfico: Región de Murcia
- Divisa: EUR
- Costes indirectos: 3.00 %
- IVA: 21.00 %

**NIG231** m² Impermeabilización de balcones y terrazas, realizada mediante el sistema Morcem Dry "GRUPO PUMA", formado por dos capas de mortero flexible bicomponente, Morcem Dry F "GRUPO PUMA", color gris y reforzada con malla de fibra de vidrio antiálcalis, Morcem Dry Malla "GRUPO PUMA"; previa resolución de puntos singulares y realización de ángulo cóncavo, a media caña, en el encuentro de la cubierta con paramentos verticales con mortero reparador reforzado con fibras, de muy alta resistencia mecánica y retracción compensada, Morcemrest RF35 "GRUPO PUMA", con una resistencia a compresión a 28 días mayor o igual a 40 N/mm² y un módulo de elasticidad mayor o igual a 17000 N/mm², clase R3 según UNE-EN 1504-3; preparado para recibir la capa de protección (no incluida en este precio).
Formación de impermeabilización de balcones y terrazas, realizada mediante el sistema Morcem Dry "GRUPO PUMA", formado por dos capas de mortero flexible bicomponente, Morcem Dry F "GRUPO PUMA", color gris, compuesto por ligantes hidráulicos y resinas sintéticas, resistencia a presión hidrostática positiva y negativa de 15 bar y certificado de potabilidad, y reforzada con malla de fibra de vidrio antiálcalis, Morcem Dry Malla "GRUPO PUMA"; previa resolución de puntos singulares y realización de ángulo cóncavo, a media caña, en el encuentro de la cubierta con paramentos verticales con mortero reparador reforzado con fibras, de muy alta resistencia mecánica y retracción compensada, Morcemrest RF35 "GRUPO PUMA", con una resistencia a compresión a 28 días mayor o igual a 40 N/mm² y un módulo de elasticidad mayor o igual a 17000 N/mm², clase R3 según UNE-EN 1504-3, compuesto por cementos especiales, áridos seleccionados, aditivos y fibras; preparado para recibir la capa de protección (no incluida en este precio). Incluso p/p de limpieza y preparación de la superficie soporte.
Incluye: Limpieza y preparación de la superficie en la que ha de aplicarse la impermeabilización. Ejecución con mortero del ángulo a media caña. Aplicación de la primera capa de impermeabilizante. Colocación de la malla. Aplicación de la segunda capa de impermeabilizante.
Criterio de medición de proyecto: Superficie medida en proyección horizontal, según documentación gráfica de Proyecto, desde las caras interiores de los antepechos o petos perimetrales que la limitan.
Criterio de medición de obra: Se medirá, en proyección horizontal, la superficie realmente ejecutada según especificaciones de Proyecto, desde las caras interiores de los antepechos o petos perimetrales que la limitan.

| Código | Ud | Descripción | Rendimiento | Precio | Importe |
|---|---|---|---|---|---|
| mt28mrp010d | kg | Mortero reparador reforzado con fibras, de muy alta resistencia mecánica y retracción compensada, Morcemrest RF35 "GRUPO PUMA", con una resistencia a compresión a 28 días mayor o igual a 40 N/mm² y un módulo de elasticidad mayor o igual a 17000 N/mm², clase R3 según UNE-EN 1504-3, compuesto por cementos especiales, áridos seleccionados, aditivos y fibras, aplicado en espesores de hasta 35 mm en vertical y 75 mm en horizontal. (material) | 1.500 | 0.76 | 1.14 |
| mt15igp010l | kg | Mortero flexible bicomponente, Morcem Dry F "GRUPO PUMA", color gris, compuesto por ligantes hidráulicos y resinas sintéticas, resistencia a presión hidrostática positiva y negativa de 15 bar y certificado de potabilidad, según UNE-EN 1504-2. (material) | 2.500 | 4.10 | 10.25 |
| mt15igp051a | m² | Malla de fibra de vidrio antiálcalis, Morcem Dry Malla "GRUPO PUMA". (material) | 1.100 | 19.40 | 21.34 |
| mo032 | h | Oficial 1ª aplicador de productos impermeabilizantes. (mano de obra) | 0.181 | 17.64 | 3.19 |
| mo070 | h | Ayudante aplicador de productos impermeabilizantes. (mano de obra) | 0.181 | 16.95 | 3.07 |
| % | % | Costes directos complementarios | 2 % | 38.99 | 0.78 |
|  |  | Costes directos |  |  | 39.77 |
