# Impermeabilización de cubiertas

- Propiedad del archivo: CYPE INGENIEROS, S.A.
- Formato: FIEBDC-3/2002
- Ámbito geográfico: Región de Murcia
- Divisa: EUR
- Costes indirectos: 3.00 %
- IVA: 21.00 %

**NIG235** m² Impermeabilización de cubiertas, realizada mediante el sistema Morcem Cover Parking "GRUPO PUMA", formado por dos capas de revestimiento continuo elástico impermeabilizante, Morcem Elastic PM "GRUPO PUMA", color blanco, con un rendimiento de 2,5 kg/m², con acelerador de fraguado, Morcem Elastic Acelerante "GRUPO PUMA", con un rendimiento de 0,06 kg/m², sobre imprimación de dos componentes, Implarest EPW "GRUPO PUMA", con un rendimiento de 0,15 kg/m²; y geotextil no tejido de fibras de poliéster, Geotextil PU "GRUPO PUMA", de 100 g/m² de masa superficial; previa resolución de puntos singulares con los mismos materiales y realización de ángulo cóncavo, a media caña, en el encuentro de la cubierta con paramentos verticales con mortero reparador reforzado con fibras, de muy alta resistencia mecánica y retracción compensada, Morcemrest RF35 "GRUPO PUMA", con una resistencia a compresión a 28 días mayor o igual a 40 N/mm² y un módulo de elasticidad mayor o igual a 17000 N/mm², clase R3 según UNE-EN 1504-3, endurecido superficialmente mediante espolvoreo con arena de sílice natural, lavada y secada al horno, de granulometría comprendida entre 0,6 y 0,8 mm; acabado con una mano de barniz elástico monocomponente, Morcem Elastic PM TR "GRUPO PUMA", color blanco, con un rendimiento de 0,2 kg/m².
Formación de impermeabilización de cubiertas, realizada mediante el sistema Morcem Cover Parking "GRUPO PUMA", formado por dos capas de revestimiento continuo elástico impermeabilizante, Morcem Elastic PM "GRUPO PUMA", color blanco, con un rendimiento de 2,5 kg/m², con acelerador de fraguado, Morcem Elastic Acelerante "GRUPO PUMA", con un rendimiento de 0,06 kg/m², sobre imprimación de dos componentes, Implarest EPW "GRUPO PUMA", a base de resina epoxi y un endurecedor de poliamina; y geotextil no tejido de fibras de poliéster, Geotextil PU "GRUPO PUMA", de 100 g/m² de masa superficial; previa resolución de puntos singulares con los mismos materiales y realización de ángulo cóncavo, a media caña, en el encuentro de la cubierta con paramentos verticales con mortero reparador reforzado con fibras, de muy alta resistencia mecánica y retracción compensada, Morcemrest RF35 "GRUPO PUMA", con una resistencia a compresión a 28 días mayor o igual a 40 N/mm² y un módulo de elasticidad mayor o igual a 17000 N/mm², clase R3 según UNE-EN 1504-3, compuesto por cementos especiales, áridos seleccionados, aditivos y fibras, endurecido superficialmente mediante espolvoreo con arena de sílice natural, lavada y secada al horno, de granulometría comprendida entre 0,6 y 0,8 mm; acabado con una mano de barniz elástico monocomponente, Morcem Elastic PM TR "GRUPO PUMA", color blanco, con un rendimiento de 0,2 kg/m². Incluso p/p de limpieza y preparación de la superficie soporte.
Incluye: Limpieza y preparación de la superficie en la que ha de aplicarse la impermeabilización. Aplicación de la imprimación. Aplicación de la primera capa de impermeabilizante. Armado de la superficie. Resolución de los puntos singulares. Aplicación de la segunda capa de impermeabilizante. Espolvoreo con árido de sílice. Aplicación de la mano de acabado.
Criterio de medición de proyecto: Superficie medida en proyección horizontal, según documentación gráfica de Proyecto, desde las caras interiores de los antepechos o petos perimetrales que la limitan.
Criterio de medición de obra: Se medirá, en proyección horizontal, la superficie realmente ejecutada según especificaciones de Proyecto, desde las caras interiores de los antepechos o petos perimetrales que la limitan.

| Código | Ud | Descripción | Rendimiento | Precio | Importe |
|---|---|---|---|---|---|
| mt28mrp010d | kg | Mortero reparador reforzado con fibras, de muy alta resistencia mecánica y retracción compensada, Morcemrest RF35 "GRUPO PUMA", con una resistencia a compresión a 28 días mayor o igual a 40 N/mm² y un módulo de elasticidad mayor o igual a 17000 N/mm², clase R3 según UNE-EN 1504-3, compuesto por cementos especiales, áridos seleccionados, aditivos y fibras, aplicado en espesores de hasta 35 mm en vertical y 75 mm en horizontal. (material) | 1.500 | 0.76 | 1.14 |
| mt09rep034a | kg | Imprimación de dos componentes, Implarest EPW "GRUPO PUMA", a base de resina epoxi y un endurecedor de poliamina. (material) | 0.150 | 20.15 | 3.02 |
| mt15igp030a | kg | Revestimiento continuo elástico impermeabilizante, Morcem Elastic PM "GRUPO PUMA", color blanco, a base de resina líquida de poliuretano. (material) | 2.500 | 8.68 | 21.70 |
| mt15igp032a | kg | Acelerador de fraguado, Morcem Elastic Acelerante "GRUPO PUMA". (material) | 0.060 | 28.88 | 1.73 |
| mt15igp040b | m² | Geotextil no tejido de fibras de poliéster, Geotextil PU "GRUPO PUMA", de 100 g/m² de masa superficial. (material) | 1.100 | 4.50 | 4.95 |
| mt01arp015b | kg | Arena de sílice natural, lavada y secada al horno, de granulometría comprendida entre 0,6 y 0,8 mm, presentada en sacos. (material) | 0.400 | 0.15 | 0.06 |
| mt15igp035e | kg | Barniz elástico monocomponente, Morcem Elastic PM TR "GRUPO PUMA", color blanco, a base de poliuretano alifático y disolventes, con resistencia a los rayos UV. (material) | 0.200 | 33.20 | 6.64 |
| mo032 | h | Oficial 1ª aplicador de productos impermeabilizantes. (mano de obra) | 0.292 | 17.64 | 5.15 |
| mo070 | h | Ayudante aplicador de productos impermeabilizantes. (mano de obra) | 0.292 | 16.95 | 4.95 |
| % | % | Costes directos complementarios | 2 % | 49.34 | 0.99 |
|  |  | Costes directos |  |  | 50.33 |
