# Impermeabilización de cubiertas

- Propiedad del archivo: CYPE INGENIEROS, S.A.
- Formato: FIEBDC-3/2002
- Ámbito geográfico: Región de Murcia
- Divisa: EUR
- Costes indirectos: 3.00 %
- IVA: 21.00 %

**NIG250** m² Impermeabilización de cubiertas, realizada mediante el sistema Mapelastic "MAPEI SPAIN", formado por dos capas de mortero cementoso impermeabilizante flexible bicomponente Mapelastic "MAPEI SPAIN", color gris, malla de fibra de vidrio antiálcalis, Mapenet 150 "MAPEI SPAIN", de 4x5 mm de luz de malla y de 150 g/m² de masa superficial, color azul; y banda de refuerzo Mapeband "MAPEI SPAIN" de 120 mm de anchura, compuesta por una película de polietileno laminado sobre una banda de fieltro, en puntos singulares, con un rendimiento de 1,1 m/m²; previa aplicación de adhesivo cementoso mejorado, tipo C2 F, según UNE-EN 12004, con fraguado rápido, Adesilex P4 "MAPEI SPAIN", sobre superficie soporte (no incluida en este precio); preparado para recibir la capa de protección (no incluida en este precio).
Formación de impermeabilización de cubiertas, realizada mediante el sistema Mapelastic "MAPEI SPAIN", formado por dos capas de mortero cementoso impermeabilizante flexible bicomponente Mapelastic "MAPEI SPAIN", color gris, compuesto de cemento, áridos seleccionados, aditivos especiales y polímeros sintéticos en dispersión acuosa, con un rendimiento de 3,4 kg/m², malla de fibra de vidrio antiálcalis, Mapenet 150 "MAPEI SPAIN", de 4x5 mm de luz de malla, de 150 g/m² de masa superficial, color azul y de 1x50 m; y banda de refuerzo Mapeband "MAPEI SPAIN" de 120 mm de anchura, compuesta por una película de polietileno laminado sobre una banda de fieltro, en puntos singulares, con un rendimiento de 1,1 m/m²; previa aplicación de adhesivo cementoso mejorado, tipo C2 F, según UNE-EN 12004, con fraguado rápido, Adesilex P4 "MAPEI SPAIN", compuesto de cemento, áridos de granulometría seleccionada, resinas sintéticas y aditivos especiales, sobre superficie soporte (no incluida en este precio); preparado para recibir la capa de protección (no incluida en este precio). Incluso p/p de limpieza y preparación de la superficie soporte.
Incluye: Limpieza y preparación de la superficie soporte. Aplicación de la capa de regularización. Colocación de la banda de refuerzo. Aplicación de la primera capa de impermeabilizante. Colocación de la malla. Aplicación de la segunda capa de impermeabilizante.
Criterio de medición de proyecto: Superficie medida en proyección horizontal, según documentación gráfica de Proyecto, desde las caras interiores de los antepechos o petos perimetrales que la limitan.
Criterio de medición de obra: Se medirá, en proyección horizontal, la superficie realmente ejecutada según especificaciones de Proyecto, desde las caras interiores de los antepechos o petos perimetrales que la limitan.

| Código | Ud | Descripción | Rendimiento | Precio | Importe |
|---|---|---|---|---|---|
| mt09mcm070b | kg | Adhesivo cementoso mejorado, tipo C2 F, según UNE-EN 12004, con fraguado rápido, Adesilex P4 "MAPEI SPAIN", compuesto de cemento, áridos de granulometría seleccionada, resinas sintéticas y aditivos especiales; para regularización y nivelación de superficies. (material) | 1.400 | 1.13 | 1.58 |
| mt28mam095a | kg | Mortero cementoso impermeabilizante flexible bicomponente Mapelastic "MAPEI SPAIN", color gris, compuesto de cemento, áridos seleccionados, aditivos especiales y polímeros sintéticos en dispersión acuosa, resistente a los rayos UV, a los sulfatos, a los cloruros, al dióxido de carbono y a las sales de deshielo, como protección frente a la humedad por capilaridad e infiltraciones de agua de lluvia. (material) | 3.400 | 3.83 | 13.02 |
| mt15map040a | m | Malla de fibra de vidrio antiálcalis, Mapenet 150 "MAPEI SPAIN", de 4x5 mm de luz de malla, de 150 g/m² de masa superficial, color azul y de 1x50 m, para armar morteros. (material) | 1.100 | 3.00 | 3.30 |
| mt15map050a | m | Banda de refuerzo Mapeband "MAPEI SPAIN" de 120 mm de anchura, compuesta por una película de polietileno laminado sobre una banda de fieltro. (material) | 1.100 | 4.80 | 5.28 |
| mo032 | h | Oficial 1ª aplicador de productos impermeabilizantes. (mano de obra) | 0.353 | 17.64 | 6.23 |
| mo070 | h | Ayudante aplicador de productos impermeabilizantes. (mano de obra) | 0.353 | 16.95 | 5.98 |
| % | % | Costes directos complementarios | 2 % | 35.39 | 0.71 |
|  |  | Costes directos |  |  | 36.10 |
