# Impermeabilización líquida y aislamiento termorreflectante de cubiertas. Sistema COOL-R XD (i) "QUILOSA"

- Propiedad del archivo: CYPE Ingenieros S.A.
- Formato: FIEBDC-3/2016
- Programa: Generador de precios de la construcción. CYPE Ingenieros, S.A.
- Fecha: 08/03/2024
- Ámbito geográfico: Región de Murcia
- Divisa: EUR
- Costes indirectos: 3 %
- IVA: 21 %

## N Aislamientos e impermeabilizaciones

### NL Impermeabilizaciones líquidas

#### NLG Cubiertas, galerías y balcones

**NLG297** m² Impermeabilización líquida y aislamiento termorreflectante de cubiertas. Sistema COOL-R XD (i) "QUILOSA".
Impermeabilización líquida y aislamiento termorreflectante de cubiertas, clase W3, según ETAG 005, con un índice de reflectancia solar (SRI) de 107, sobre superficie soporte de hormigón, con un contenido de humedad inferior o igual al 4%. Sistema COOL-R XD (i) "QUILOSA" formado por dos capas de revestimiento impermeabilizante, a base de poliuretano monocomponente, COOL-R Base Coat 710 "QUILOSA", color gris, 2 kg/m², armado con geotextil no tejido de fibras de poliéster, COOL-R RF-PES "QUILOSA" en toda la superficie y geotextil no tejido de fibras de poliéster, COOL-R RV-PES "QUILOSA" en puntos singulares, previa aplicación de imprimación a base de resina de poliuretano, COOL-R Primer C700 "QUILOSA", 0,2 kg/m².
Criterio de valoración económica: El precio no incluye el revestimiento.
Incluye: Aplicación de la imprimación. Armado de la superficie. Resolución de los puntos singulares. Aplicación del impermeabilizante. Aplicación de la mano de acabado.
Criterio de medición de proyecto: Superficie medida en proyección horizontal, según documentación gráfica de Proyecto, desde las caras interiores de los antepechos o petos perimetrales que la limitan.
Criterio de medición de obra: Se medirá, en proyección horizontal, la superficie realmente ejecutada según especificaciones de Proyecto, desde las caras interiores de los antepechos o petos perimetrales que la limitan.

| Código | Ud | Descripción | Rendimiento | Precio | Importe |
|---|---|---|---|---|---|
| mt15quo004a | kg | Imprimación a base de resina de poliuretano, COOL-R Primer C700 "QUILOSA". (material) | 0.2 | 7 | 1.400 |
| mt15quo010a | kg | Revestimiento impermeabilizante, a base de poliuretano monocomponente, COOL-R Base Coat 710 "QUILOSA", color gris, para aplicar con brocha, rodillo o pistola. (material) | 2 | 6 | 12.000 |
| mt15quo100a | m² | Geotextil no tejido de fibras de poliéster, COOL-R RF-PES "QUILOSA", suministrado en rollos de 1,15x200 m. (material) | 1.05 | 1.13 | 1.187 |
| mt15quo110a | m² | Geotextil no tejido de fibras de poliéster, COOL-R RV-PES "QUILOSA", suministrado en rollos de 0,15x100 m. (material) | 0.1 | 1.1 | 0.110 |
| mo032 | h | Oficial 1ª aplicador de productos impermeabilizantes. (mano de obra) | 0.199 | 22.53 | 4.483 |
| mo070 | h | Ayudante aplicador de productos impermeabilizantes. (mano de obra) | 0.199 | 21.78 | 4.334 |
| % | % | Costes directos complementarios | 2 % | 23.514 | 0.470 |
|  |  | Costes directos |  |  | 23.984 |

Residuos:
- colocación: mt15quo004a Imprimación a base de resina de poliuretano, COOL-R Primer C700 "QUILOSA"; factor de residuo 0.03
- colocación: mt15quo010a; factor de residuo 0.031132
- colocación: mt15quo100a Geotextil no tejido de fibras de poliéster, COOL-R RF-PES "QUILOSA", suministrado en rollos de 1,15x200 m; factor de residuo 0.07
- colocación: mt15quo110a Geotextil no tejido de fibras de poliéster, COOL-R RV-PES "QUILOSA", suministrado en rollos de 0,15x100 m; factor de residuo 0.07

## Recursos

**mt15quo004a** kg Imprimación a base de resina de poliuretano, COOL-R Primer C700 "QUILOSA"
Datos técnicos: Coste energético 94.263 MJ; Emisión de CO2 3.778 kg; Código LER 17 09 04; Masa del elemento 1 kg; Volumen 0.000667 m3
Residuos:
- embalaje: re170203 Plástico. (componente de residuo); rendimiento 0.003 kg; Código LER 17 02 03; Masa del elemento 1 kg; Volumen 0.001667 m3

**mt15quo010a** kg Revestimiento impermeabilizante
Datos técnicos: Coste energético 144.209 MJ; Emisión de CO2 7.002 kg; Código LER 17 09 04; Masa del elemento 1 kg; Volumen 0.000667 m3
Residuos:
- embalaje: re150104 Envases metálicos. (componente de residuo); rendimiento 0.003 kg; Código LER 15 01 04; Masa del elemento 1 kg; Volumen 0.001667 m3

**mt15quo100a** m² Geotextil no tejido de fibras de poliéster, COOL-R RF-PES "QUILOSA", suministrado en rollos de 1,15x200 m
Datos técnicos: Coste energético 6.603 MJ; Emisión de CO2 0.340 kg; Código LER 17 06 04; Masa del elemento 0.1 kg; Volumen 0.000167 m3
Residuos:
- embalaje: re170203 Plástico; rendimiento 0.024 kg

**mt15quo110a** m² Geotextil no tejido de fibras de poliéster, COOL-R RV-PES "QUILOSA", suministrado en rollos de 0,15x100 m
Datos técnicos: Coste energético 6.603 MJ; Emisión de CO2 0.340 kg; Código LER 17 06 04; Masa del elemento 0.1 kg; Volumen 0.000167 m3
Residuos:
- embalaje: re170203 Plástico; rendimiento 0.024 kg
