# Acondicionamiento acústico, con paneles autoportantes suspendidos del forjado

- Propiedad del archivo: CYPE Ingenieros S.A.
- Formato: FIEBDC-3/2016
- Programa: Generador de precios de la construcción. CYPE Ingenieros, S.A.
- Fecha: 03/10/2024
- Ámbito geográfico: Región de Murcia
- Divisa: EUR
- Costes indirectos: 3 %
- IVA: 21 %

## N Aislamientos e impermeabilizaciones

### NT Acondicionamiento acústico

#### NTD Forjados

**NTD010** Ud Acondicionamiento acústico, con paneles autoportantes suspendidos del forjado.
Acondicionamiento acústico, situado a una altura mayor o igual a 4 m, con panel acústico autoportante de lana mineral, de 800x800x40 mm, revestido por la cara visible con un velo mineral de color Blanco, y con un fieltro acústico por la cara opuesta, con los cantos pintados, suspendido del forjado con kits de suspensión, formados por un anclaje en espiral para atornillar al panel de lana de roca y un cable de 1,50 m de longitud con un gancho y una fijación para anclar al hormigón.
Incluye: Limpieza y preparación de la superficie soporte. Colocación del panel. Fijación del panel.
Criterio de medición de proyecto: Número de unidades previstas, según documentación gráfica de Proyecto.
Criterio de medición de obra: Se medirá el número de unidades realmente ejecutadas según especificaciones de Proyecto.

| Código | Ud | Descripción | Rendimiento | Precio | Importe |
|---|---|---|---|---|---|
| mt16par130bbfac | Ud | Panel acústico autoportante de lana mineral, de 800x800x40 mm, revestido por la cara visible con un velo mineral de color Blanco, y con un fieltro acústico por la cara opuesta, con los cantos pintados, coeficiente de absorción acústica medio 1,9 para una frecuencia de 500 Hz, Euroclase A1 de reacción al fuego según UNE-EN 13501-1. (material) | 1 | 165.89 | 165.890 |
| mt12par202ae | Ud | Kit de suspensión, formado por un anclaje en espiral para atornillar al panel de lana de roca y un cable de 1,50 m de longitud con un gancho y una fijación para anclar al hormigón. (material) | 4 | 2.58 | 10.320 |
| mo054 | h | Oficial 1ª montador de aislamientos. (mano de obra) | 0.328 | 23.16 | 7.596 |
| mo101 | h | Ayudante montador de aislamientos. (mano de obra) | 0.055 | 21.78 | 1.198 |
| % | % | Costes directos complementarios | 2 % | 185.004 | 3.700 |
|  |  | Costes directos |  |  | 188.704 |

Residuos:
- colocación: mt16par130bbfac; factor de residuo 0.024

## Recursos

**mt16par130bbfac** Ud Panel acústico autoportante de lana mineral
Datos técnicos: Coste energético 124.409 MJ; Emisión de CO2 6.086 kg; Código LER 17 06 04; Masa del elemento 3 kg; Volumen 0.005 m3
Residuos:
- embalaje: re170203 Plástico. (componente de residuo); rendimiento 0.074 kg; Código LER 17 02 03; Masa del elemento 1 kg; Volumen 0.001667 m3
