# Aislamiento térmico en forjado de entramado ligero de madera, por insuflación, desde la cara superior, de granulados de corcho

- Propiedad del archivo: CYPE Ingenieros S.A.
- Formato: FIEBDC-3/2016
- Programa: Generador de precios de la construcción. CYPE Ingenieros, S.A.
- Fecha: 04/03/2022
- Ámbito geográfico: Región de Murcia
- Divisa: EUR
- Costes indirectos: 3 %
- IVA: 21 %

## N Aislamientos e impermeabilizaciones

### NV Aislamientos térmicos de origen vegetal

#### NVE Inyección e insuflación

**NVE060** m² Aislamiento térmico en forjado de entramado ligero de madera, por insuflación, desde la cara superior, de granulados de corcho.
Aislamiento térmico en forjado de entramado ligero de madera, rellenando el interior de la cámara de aire de 48 mm de espesor medio, por insuflación, desde la cara superior, de granulados de corcho natural, procedente de paneles reciclados, sin aditivos, color negro, de granulometría comprendida entre 3 y 5 mm, densidad entre 72 y 80 kg/m³ y conductividad térmica 0,043 W/(mK). Incluso cinta autoadhesiva, de 15 cm de anchura, para tapar los taladros ejecutados en el paramento.
Incluye: Inspección endoscópica de la cámara de aire. Replanteo y realización de los taladros en el forjado. Protección de los elementos del entorno que puedan verse afectados durante los trabajos de insuflación. Insuflación del aislamiento. Tapado de los taladros. Limpieza final.
Criterio de medición de proyecto: Superficie medida según documentación gráfica de Proyecto.
Criterio de medición de obra: Se medirá la superficie realmente ejecutada según especificaciones de Proyecto.

| Código | Ud | Descripción | Rendimiento | Precio | Importe |
|---|---|---|---|---|---|
| mt16fso010ef | m³ | Granulados de corcho natural, procedente de paneles reciclados, sin aditivos, color negro, de granulometría comprendida entre 3 y 5 mm, densidad entre 72 y 80 kg/m³ y conductividad térmica 0,043 W/(mK) (material) | 0.05 | 154.23 | 7.712 |
| mt15sbi010c | m | Cinta autoadhesiva, de geotextil no tejido de polipropileno, con adhesivo acrílico sin disolventes y película de separación de papel siliconado, de 15 cm de anchura, rango de temperatura de trabajo de -40 a 90°C, para aplicar en interiores y exteriores, suministrada en rollos de 30 m de longitud. (material) | 0.15 | 2.13 | 0.320 |
| mq08mpa010 | h | Maquinaria para insuflación de aislamiento en cámaras de aire. (maquinaria) | 0.11 | 14.56 | 1.602 |
| mo030 | h | Oficial 1ª aplicador de productos aislantes. (mano de obra) | 0.108 | 20.3 | 2.192 |
| mo068 | h | Ayudante aplicador de productos aislantes. (mano de obra) | 0.118 | 19.6 | 2.313 |
| % | % | Costes directos complementarios | 2 % | 14.139 | 0.283 |
|  |  | Costes directos |  |  | 14.422 |

Residuos:
- colocación: mt16fso010ef; factor de residuo 0.056
- colocación: mt15sbi010c; factor de residuo 0.0275077

## Recursos

**mt16fso010ef** m³ Granulados de corcho natural
Datos técnicos: Coste energético 5134.560 MJ; Emisión de CO2 -130.720 kg; Código LER 17 02 01; Masa del elemento 76 kg; Volumen 0.069091 m3

**mt15sbi010c** m Cinta autoadhesiva
Datos técnicos: Coste energético 6.040 MJ; Emisión de CO2 0.189 kg; Código LER 17 02 03; Masa del elemento 0.065 kg; Volumen 0.000108 m3
