# FIEBDC-3

- Propiedad del archivo: CYPE INGENIEROS, S.A.
- Formato: FIEBDC-3/2002
- Ámbito geográfico: Región de Murcia
- Divisa: EUR
- Costes indirectos: 3.00 %
- IVA: 21.00 %

| Código | Ud | Descripción | Precio |
|---|---|---|---|
| mo008 | h | Oficial 1ª fontanero. (mano de obra) | 17.97 |
| mo107 | h | Ayudante fontanero. (mano de obra) | 16.67 |

**QAF035** Ud Encuentro con sumidero para sistema de drenaje sifónico de cubierta compuesto de un sumidero sifónico de PP, con lámina impermeabilizante de PVC, sistema Akasison, modelo X65 PVC "JIMTEN" con alargadera para sumidero sifónico de PP, con lámina impermeabilizante de PVC, sistema Akasison, modelo X63 PVC "JIMTEN".
Formación del encuentro con sumidero para sistema de drenaje sifónico de cubierta compuesto de un sumidero sifónico de PP, con lámina impermeabilizante de PVC, sistema Akasison, modelo X65 PVC "JIMTEN", de salida vertical de 75 mm de diámetro, cuello telescópico y rejilla convexa con alargadera para sumidero sifónico de PP, con lámina impermeabilizante de PVC, sistema Akasison, modelo X63 PVC "JIMTEN", incluso manguito conector, tubería vertical y codo, todos ellos del mismo diámetro que el sumidero, totalmente adherido a la lámina.
Incluye: Limpieza y preparación de la superficie. Colocación del sumidero.
Criterio de medición de proyecto: Número de unidades previstas, según documentación gráfica de Proyecto.
Criterio de medición de obra: Se medirá el número de unidades realmente ejecutadas según especificaciones de Proyecto.

| Código | Ud | Descripción | Rendimiento | Precio | Importe |
|---|---|---|---|---|---|
| mt11aka010wq | Ud | Sumidero sifónico de PP, con lámina impermeabilizante de PVC, sistema Akasison, modelo X65 PVC "JIMTEN", de salida vertical de 75 mm de diámetro, cuello telescópico y rejilla convexa. (material) | 1.000 | 175.00 | 175.00 |
| mt11aka020r | Ud | Alargadera para sumidero sifónico de PP, con lámina impermeabilizante de PVC, sistema Akasison, modelo X63 PVC "JIMTEN". (material) | 1.000 | 315.00 | 315.00 |
| mt11aka030 | Ud | Manguito conector de polietileno de alta densidad (PEAD/HDPE), de 75 mm de diámetro exterior, para sumidero sifónico, sistema Akasison "JIMTEN". (material) | 1.000 | 10.00 | 10.00 |
| mt11aka040fa | m | Tubería templada mediante tratamiento térmico adicional, de polietileno de alta densidad (PEAD/HDPE), de 75 mm de diámetro exterior y 3 mm de espesor, sistema Akasison "JIMTEN", en tramos de 5 m de longitud. (material) | 0.800 | 7.00 | 5.60 |
| mt11aka050e | Ud | Codo 90° de polietileno de alta densidad (PEAD/HDPE), de 75 mm de diámetro exterior y 3 mm de espesor, sistema Akasison "JIMTEN". (material) | 1.000 | 4.00 | 4.00 |
| mo029 | h | Oficial 1ª aplicador de láminas impermeabilizantes. (mano de obra) | 0.686 | 17.39 | 11.93 |
| mo067 | h | Ayudante aplicador de láminas impermeabilizantes. (mano de obra) | 0.686 | 16.69 | 11.45 |
| % | % | Costes directos complementarios | 2 % | 532.98 | 10.66 |
|  |  | Costes directos |  |  | 543.64 |
