# Limahoya realizada con doble tabique aligerado de 9 cm de espesor cada uno, macizado de mortero de cemento, industrial, M-5 y lámina de aluminio de 600 mm de desarrollo con hendiduras

- Propiedad del archivo: CYPE INGENIEROS, S.A.
- Formato: FIEBDC-3/2002
- Ámbito geográfico: Región de Murcia
- Divisa: EUR
- Costes indirectos: 3.00 %
- IVA: 21.00 %

**QRL010** m Limahoya realizada con doble tabique aligerado de 9 cm de espesor cada uno, macizado de mortero de cemento, industrial, M-5 y lámina de aluminio de 600 mm de desarrollo con hendiduras.
Formación de limahoya con doble tabique aligerado de 9 cm de espesor cada uno, de ladrillo cerámico hueco de 24x11,5x9 cm, recibidos con mortero de cemento, industrial, M-5 y macizado con mortero de cemento, industrial, M-5 para recibir la lámina de aluminio de 600 mm de desarrollo con hendiduras. Incluso p/p de piezas especiales, solapes, fijaciones, conexiones a bajantes y junta de estanqueidad.
Incluye: Limpieza y preparación de la superficie. Formación de tabiques aligerados. Remate superior de los tabiques aligerados mediante mortero de cemento. Colocación de la lámina. Solapes y conexiones a bajantes.
Criterio de medición de proyecto: Longitud medida en verdadera magnitud, según documentación gráfica de Proyecto.
Criterio de medición de obra: Se medirá, en verdadera magnitud, la longitud realmente ejecutada según especificaciones de Proyecto.

| Código | Ud | Descripción | Rendimiento | Precio | Importe |
|---|---|---|---|---|---|
| mt13tle050 | Ud | Lámina de aluminio de 600 mm de desarrollo con hendiduras, para refuerzo de limahoyas. (material) | 0.400 | 13.17 | 5.27 |
| mt04lvc010c | Ud | Ladrillo cerámico hueco doble, para revestir, 24x11,5x9 cm, según UNE-EN 771-1. (material) | 26.000 | 0.13 | 3.38 |
| mt08aaa010a | m³ | Agua. (material) | 0.009 | 1.50 | 0.01 |
| mt09mif010ca | t | Mortero industrial para albañilería, de cemento, color gris, categoría M-5 (resistencia a compresión 5 N/mm²), suministrado en sacos, según UNE-EN 998-2. (material) | 0.051 | 32.25 | 1.64 |
| mo020 | h | Oficial 1ª construcción. (mano de obra) | 0.949 | 17.39 | 16.50 |
| mo077 | h | Ayudante construcción. (mano de obra) | 0.505 | 16.69 | 8.43 |
| mo113 | h | Peón ordinario construcción. (mano de obra) | 0.611 | 16.13 | 9.86 |
| % | % | Costes directos complementarios | 2 % | 45.09 | 0.90 |
|  |  | Costes directos |  |  | 45.99 |
