# Formación de pendientes con tablero cerámico hueco machihembrado, para revestir, 50x20x3 cm, sobre tabiques aligerados de 50 cm de altura media, en cubierta inclinada, con una pendiente media del 30%

- Propiedad del archivo: CYPE INGENIEROS, S.A.
- Formato: FIEBDC-3/2002
- Ámbito geográfico: Región de Murcia
- Divisa: EUR
- Costes indirectos: 3.00 %
- IVA: 21.00 %

**QTG010** m² Formación de pendientes con tablero cerámico hueco machihembrado, para revestir, 50x20x3 cm, sobre tabiques aligerados de 50 cm de altura media, en cubierta inclinada, con una pendiente media del 30%.
Formación de pendientes con tablero cerámico hueco machihembrado, para revestir, 50x20x3 cm, sobre tabiques aligerados de ladrillo cerámico hueco de 24x11,5x9 cm recibido con mortero de cemento, industrial, M-5, con 50 cm de altura media, en cubierta inclinada, con una pendiente media del 30%.
Incluye: Limpieza del supradós del forjado. Formación de tabiques aligerados. Colocación de las piezas cerámicas que forman el tablero.
Criterio de medición de proyecto: Superficie del faldón medida en verdadera magnitud, según documentación gráfica de Proyecto.
Criterio de medición de obra: Se medirá, en verdadera magnitud, la superficie realmente ejecutada según especificaciones de Proyecto.

| Código | Ud | Descripción | Rendimiento | Precio | Importe |
|---|---|---|---|---|---|
| mt04lvc010c | Ud | Ladrillo cerámico hueco doble, para revestir, 24x11,5x9 cm, según UNE-EN 771-1. (material) | 21.073 | 0.13 | 2.74 |
| mt08aaa010a | m³ | Agua. (material) | 0.009 | 1.50 | 0.01 |
| mt09mif010ca | t | Mortero industrial para albañilería, de cemento, color gris, categoría M-5 (resistencia a compresión 5 N/mm²), suministrado en sacos, según UNE-EN 998-2. (material) | 0.047 | 32.25 | 1.52 |
| mt04lvg020a | Ud | Tablero cerámico hueco machihembrado, para revestir, 50x20x3 cm, según UNE 67041. (material) | 10.000 | 1.22 | 12.20 |
| mo020 | h | Oficial 1ª construcción. (mano de obra) | 1.194 | 17.64 | 21.06 |
| mo113 | h | Peón ordinario construcción. (mano de obra) | 0.993 | 16.33 | 16.22 |
| % | % | Costes directos complementarios | 2 % | 53.75 | 1.08 |
|  |  | Costes directos |  |  | 54.83 |
