# Piezas especiales para cubierta inclinada de chapa perfilada de acero

- Propiedad del archivo: CYPE Ingenieros S.A.
- Formato: FIEBDC-3/2016
- Programa: Generador de precios de la construcción. CYPE Ingenieros, S.A.
- Fecha: 04/03/2022
- Ámbito geográfico: Región de Murcia
- Divisa: EUR
- Costes indirectos: 3 %
- IVA: 21 %

## Q Cubiertas

### QU Componentes de cubiertas inclinadas

#### QUM De chapas de acero y paneles sándwich

**QUM012** Ud Piezas especiales para cubierta inclinada de chapa perfilada de acero.
Placa translúcida trapezoidal de policarbonato, con película protectora frente a los rayos UV, de 7000 mm de longitud, 1110 mm de anchura y 1 mm de espesor, con una transmisión de luminosidad del 88%, para cubierta inclinada, con una pendiente mayor del 10%. Incluso accesorios de fijación a las chapas.
Incluye: Replanteo y colocación de las piezas especiales sobre las chapas. Fijación de las piezas a las chapas.
Criterio de medición de proyecto: Número de unidades previstas, según documentación gráfica de Proyecto.
Criterio de medición de obra: Se medirá el número de unidades realmente ejecutadas según especificaciones de Proyecto.

| Código | Ud | Descripción | Rendimiento | Precio | Importe |
|---|---|---|---|---|---|
| mt13lpo150e | Ud | Placa translúcida trapezoidal de policarbonato, con película protectora frente a los rayos UV, de 7000 mm de longitud, 1110 mm de anchura y 1 mm de espesor, con una transmisión de luminosidad del 88% y accesorios de fijación. (material) | 1 | 148.85 | 148.850 |
| mo051 | h | Oficial 1ª montador de cerramientos industriales. (mano de obra) | 0.401 | 20.87 | 8.369 |
| mo098 | h | Ayudante montador de cerramientos industriales. (mano de obra) | 0.401 | 19.6 | 7.860 |
| % | % | Costes directos complementarios | 2 % | 165.079 | 3.302 |
|  |  | Costes directos |  |  | 168.381 |
