# Enjalbegado sobre paramento exterior

- Propiedad del archivo: CYPE Ingenieros S.A.
- Formato: FIEBDC-3/2016
- Programa: Generador de precios de la construcción. CYPE Ingenieros, S.A.
- Fecha: 08/03/2024
- Ámbito geográfico: Región de Murcia
- Divisa: EUR
- Costes indirectos: 3 %
- IVA: 21 %

## R Revestimientos y trasdosados

### RF Pinturas en paramentos exteriores

#### RFA Naturales de origen mineral a la cal

**RFA030** m² Enjalbegado sobre paramento exterior.
Aplicación de dos manos de jabelga, según UNE-EN 998-1, de color blanco, sobre paramento exterior de mortero de cal, piedra o ladrillo.
Criterio de valoración económica: El precio incluye la protección de los elementos del entorno que puedan verse afectados durante los trabajos y la resolución de puntos singulares.
Incluye: Preparación y limpieza previa del soporte. Humectación de la superficie soporte. Aplicación de una mano de fondo y una mano de acabado.
Criterio de medición de proyecto: Superficie medida según documentación gráfica de Proyecto, con el mismo criterio que el soporte base.
Criterio de medición de obra: Se medirá la superficie realmente ejecutada según especificaciones de Proyecto, con el mismo criterio que el soporte base.

| Código | Ud | Descripción | Rendimiento | Precio | Importe |
|---|---|---|---|---|---|
| mt28mcu030g | kg | Jabelga, según UNE-EN 998-1, de color blanco, compuesto por cal hidratada en polvo CL 90-S, según UNE-EN 459-1, áridos muy finos, marmolina y pigmentos minerales. (material) | 1.05 | 1.85 | 1.943 |
| mo038 | h | Oficial 1ª pintor. (mano de obra) | 0.219 | 22.53 | 4.934 |
| mo076 | h | Ayudante pintor. (mano de obra) | 0.219 | 21.78 | 4.770 |
| % | % | Costes directos complementarios | 2 % | 11.647 | 0.233 |
|  |  | Costes directos |  |  | 11.880 |

Residuos:
- colocación: mt28mcu030g; factor de residuo 0.021

## Recursos

**mt28mcu030g** kg Jabelga, según UNE-EN 998-1
Datos técnicos: Coste energético 5.254 MJ; Emisión de CO2 0.234 kg; Código LER 17 09 04; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
