# Pintura plástica con textura rugosa

- Propiedad del archivo: CYPE INGENIEROS, S.A.
- Formato: FIEBDC-3/2002
- Ámbito geográfico: Región de Murcia
- Divisa: EUR
- Costes indirectos: 3.00 %
- IVA: 21.00 %

**RNP010** m² Pintura plástica con textura rugosa, color a elegir, acabado piel de naranja mate, sobre soporte prelacado y/o pintado con menos del 10% de la superficie oxidada o en mal estado, de metal, lavado a alta presión con agua y una solución de agua y lejía al 10%, aclarado y secado, con cepillado y lijado de las zonas oxidadas o en mal estado, aplicación de una mano de imprimación con pintura, sobre las zonas oxidadas o en mal estado y una mano de acabado con pintura (rendimiento: 0,25 l/m² ).
Formación de capa de pintura plástica con textura rugosa, color a elegir, acabado piel de naranja mate, sobre soporte de metal, mediante aplicación de una mano de imprimación con pintura, sobre las zonas oxidadas o en mal estado, con un espesor mínimo de película seca de 50 micras (rendimiento: 0,25 l/m²) y una mano de acabado con pintura a base de copolímeros acrílicos en dispersión acuosa y pigmentos, con un espesor mínimo de película seca de 50 micras por mano (rendimiento: 0,25 l/m² ). Incluso p/p de preparación del soporte mediante lavado a alta presión con agua y una solución de agua y lejía al 10%, aclarado y secado, con cepillado y lijado de las zonas oxidadas o en mal estado.
Incluye: Preparación y limpieza del soporte. Aplicación de la mano de imprimación. Aplicación de la mano de acabado.
Criterio de medición de proyecto: Superficie medida según documentación gráfica de Proyecto, con el mismo criterio que el soporte base.
Criterio de medición de obra: Se medirá la superficie realmente ejecutada según especificaciones de Proyecto, con el mismo criterio que el soporte base.

| Código | Ud | Descripción | Rendimiento | Precio | Importe |
|---|---|---|---|---|---|
| mt27pfj130a | l | Solución de agua y lejía al 10%. (material) | 0.300 | 5.00 | 1.50 |
| mt27pir090d | l | Pintura plástica a base de copolímeros acrílicos en dispersión acuosa y pigmentos, exenta de plomo y de cromatos, color a elegir, acabado piel de naranja mate, textura rugosa, para aplicar rodillo. (material) | 0.275 | 18.69 | 5.14 |
| mq07ple010bg | Ud | Alquiler diario de cesta elevadora de brazo articulado, motor diesel, de 16 m de altura máxima de trabajo, incluso mantenimiento y seguro de responsabilidad civil. (maquinaria) | 0.010 | 120.31 | 1.20 |
| mo038 | h | Oficial 1ª pintor. (mano de obra) | 0.164 | 17.64 | 2.89 |
| mo076 | h | Ayudante pintor. (mano de obra) | 0.164 | 16.95 | 2.78 |
| % | % | Costes directos complementarios | 2 % | 13.51 | 0.27 |
|  |  | Costes directos |  |  | 13.78 |
