# Trasdosado directo realizado con placas de yeso laminado - (10+40) (LR) Labelrock "ROCKWOOL"

- Propiedad del archivo: CYPE INGENIEROS, S.A.
- Formato: FIEBDC-3/2002
- Ámbito geográfico: Región de Murcia
- Divisa: EUR
- Costes indirectos: 3.00 %
- IVA: 21.00 %

**RRY040** m² Trasdosado directo realizado con placas de yeso laminado - (10+40) (LR) Labelrock "ROCKWOOL", con aislamiento de lana de roca, de 40 mm de espesor, incorporado a la placa, recibida con pasta de agarre sobre el paramento vertical; 65 mm de espesor total.
Trasdosado directo, de 65 mm de espesor total, con nivel de calidad del acabado Q2, formado por placas de yeso laminado (10+40) (LR) Labelrock, "ROCKWOOL", con aislamiento de lana de roca, de 40 mm de espesor, incorporado a la placa, recibida con pasta de agarre sobre el paramento vertical. Incluso pasta y cinta para el tratamiento de juntas.
Incluye: Replanteo y trazado en el forjado inferior y en el superior de la línea de paramento acabado. Colocación sucesiva en el paramento de las pelladas de pasta de agarre correspondientes a cada una de las placas. Corte de las placas. Colocación sucesiva e independiente de cada una de las placas mediante pañeado. Replanteo de las cajas para alojamiento de mecanismos eléctricos y de paso de instalaciones, y posterior perforación de las placas. Tratamiento de juntas. Recibido de las cajas para alojamiento de mecanismos eléctricos y de paso de instalaciones.
Criterio de medición de proyecto: Superficie medida según documentación gráfica de Proyecto, sin duplicar esquinas ni encuentros, siguiendo los criterios de medición expuestos en la norma UNE 92305.
Criterio de medición de obra: Se medirá la superficie realmente ejecutada según especificaciones de Proyecto, sin duplicar esquinas ni encuentros, siguiendo los criterios de medición expuestos en la norma UNE 92305.
Criterio de valoración económica: El precio incluye la resolución de encuentros y puntos singulares y las ayudas de albañilería para instalaciones.

| Código | Ud | Descripción | Rendimiento | Precio | Importe |
|---|---|---|---|---|---|
| mt12psg035a | kg | Pasta de agarre, según UNE-EN 14496. (material) | 3.500 | 0.47 | 1.65 |
| mt16lrw090a | m² | Placa prefabricada de yeso con un panel de lana de roca de doble densidad, Labelrock "ROCKWOOL", espesor 10+40 mm, resistencia térmica 1,2 m²K/W, conductividad térmica 0,034 W/(mK), calor específico 840 J/kgK, factor de resistencia a la difusión del vapor de agua 1,3 y Euroclase A1 de reacción al fuego. (material) | 1.050 | 27.84 | 29.23 |
| mt12psg030a | kg | Pasta de juntas, según UNE-EN 13963. (material) | 0.300 | 1.00 | 0.30 |
| mt12psg040a | m | Cinta de juntas, según UNE-EN 13963. (material) | 1.600 | 0.03 | 0.05 |
| mo053 | h | Oficial 1ª montador de prefabricados interiores. (mano de obra) | 0.281 | 19.48 | 5.47 |
| mo100 | h | Ayudante montador de prefabricados interiores. (mano de obra) | 0.281 | 18.17 | 5.11 |
| % | % | Costes directos complementarios | 2 % | 41.81 | 0.84 |
|  |  | Costes directos |  |  | 42.65 |
