# Base de mortero autonivelante de sulfato cálcico "LAFARGEHOLCIM", de elevada conductividad térmica

- Propiedad del archivo: CYPE Ingenieros S.A.
- Formato: FIEBDC-3/2016
- Programa: Generador de precios de la construcción. CYPE Ingenieros, S.A.
- Fecha: 04/03/2022
- Ámbito geográfico: Región de Murcia
- Divisa: EUR
- Costes indirectos: 3 %
- IVA: 21 %

## R Revestimientos y trasdosados

### RS Pavimentos

#### RSB Bases de pavimento y grandes recrecidos

**RSB027** m² Base de mortero autonivelante de sulfato cálcico "LAFARGEHOLCIM", de elevada conductividad térmica.
Base para pavimento interior, de 20 mm de espesor, de mortero autonivelante, Agilia Suelo A Térmico "LAFARGEHOLCIM", CA - C25 - F5 según UNE-EN 13813, vertido con mezcladora-bombeadora sobre suelo radiante, como integrante de un sistema de calefacción, preparada para recibir pavimento plástico, cerámico, pétreo, de madera o de resinas poliméricas; y posterior aplicación de líquido de curado incoloro, (0,15 l/m²). Incluso banda de panel rígido de poliestireno expandido para la preparación de las juntas perimetrales de dilatación.
Criterio de valoración económica: El precio no incluye el suelo radiante.
Incluye: Replanteo y marcado de niveles de acabado. Preparación de las juntas perimetrales de dilatación. Vertido y extendido de la mezcla. Aplicación del líquido de curado.
Criterio de medición de proyecto: Superficie medida según documentación gráfica de Proyecto.
Criterio de medición de obra: Se medirá la superficie realmente ejecutada según especificaciones de Proyecto, sin deducir la superficie ocupada por los pilares situados dentro de su perímetro.

| Código | Ud | Descripción | Rendimiento | Precio | Importe |
|---|---|---|---|---|---|
| mt16pea020a | m² | Panel rígido de poliestireno expandido, según UNE-EN 13163, mecanizado lateral recto, de 10 mm de espesor, resistencia térmica 0,25 m²K/W, conductividad térmica 0,036 W/(mK), para junta de dilatación. (material) | 0.1 | 0.92 | 0.092 |
| mt09mal025d | m³ | Mortero autonivelante, Agilia Suelo A Térmico "LAFARGEHOLCIM", CA - C25 - F5 según UNE-EN 13813, a base de sulfato cálcico, conductividad térmica > 2,2 W/(mK), resistencia a compresión > 25.000 kN/m² y resistencia a flexión > 5.000 kN/m², para espesores de 2,0 a 3,5 cm, usado en nivelación de pavimentos. (material) | 0.02 | 572 | 11.440 |
| mt09bnc020a | l | Líquido de curado incoloro, formado por una disolución de resinas sintéticas en base solvente, para el curado de hormigones y morteros. (material) | 0.15 | 6.4 | 0.960 |
| mq06pym020 | h | Mezcladora-bombeadora para morteros autonivelantes. (maquinaria) | 0.05 | 10.91 | 0.546 |
| mo031 | h | Oficial 1ª aplicador de mortero autonivelante. (mano de obra) | 0.03 | 20.3 | 0.609 |
| mo069 | h | Ayudante aplicador de mortero autonivelante. (mano de obra) | 0.023 | 19.6 | 0.451 |
| % | % | Costes directos complementarios | 2 % | 14.098 | 0.282 |
|  |  | Costes directos |  |  | 14.380 |

Residuos:
- colocación: mt16pea020a; factor de residuo 0.048
- colocación: mt09mal025d; factor de residuo 0.012
- colocación: mt09bnc020a; factor de residuo 0.06485

## Recursos

**mt16pea020a** m² Panel rígido de poliestireno expandido
Datos técnicos: Coste energético 29.555 MJ; Emisión de CO2 1.037 kg; Código LER 17 06 04; Masa del elemento 0.3 kg; Volumen 0.0005 m3
Residuos:
- embalaje: re170203 Plástico. (componente de residuo); rendimiento 0.024 kg; Código LER 17 02 03; Masa del elemento 1 kg; Volumen 0.001667 m3

**mt09mal025d** m³ Mortero autonivelante
Datos técnicos: Coste energético 3724.000 MJ; Emisión de CO2 323.000 kg; Código LER 17 01 01; Masa del elemento 1900 kg; Volumen 1.266667 m3

**mt09bnc020a** l Líquido de curado incoloro
Datos técnicos: Coste energético 76.322 MJ; Emisión de CO2 4.132 kg; Código LER 17 09 04; Masa del elemento 0.86 kg; Volumen 0.000573 m3
Residuos:
- embalaje: re150104 Envases metálicos. (componente de residuo); rendimiento 0.045 kg; Código LER 15 01 04; Masa del elemento 1 kg; Volumen 0.001667 m3
