# Pavimento de moqueta de fibra natural 100% lana, bucle, suministrada en rollos de 4x20 m, colocada con adhesivo de contacto

- Propiedad del archivo: CYPE INGENIEROS, S.A.
- Formato: FIEBDC-3/2002
- Ámbito geográfico: Región de Murcia
- Divisa: EUR
- Costes indirectos: 3.00 %
- IVA: 21.00 %

**RST010** m² Pavimento de moqueta de fibra natural 100% lana, bucle, suministrada en rollos de 4x20 m, colocada con adhesivo de contacto.
Pavimento de moqueta de fibra natural 100% lana, bucle, fabricada por proceso tufting, suministrada en rollos de 4x20 m, colocada con adhesivo de contacto. Incluso adhesivo de contacto, formación de juntas del pavimento textil, eliminación y limpieza del material sobrante y limpieza final del pavimento.
Incluye: Replanteo. Aplicación de la capa de adhesivo de contacto. Recorte del pavimento. Aplicación del adhesivo de contacto sobre el pavimento. Colocación del pavimento. Eliminación y limpieza del material sobrante. Limpieza final del pavimento.
Criterio de medición de proyecto: Superficie útil, medida según documentación gráfica de Proyecto.
Criterio de medición de obra: Se medirá la superficie realmente ejecutada según especificaciones de Proyecto.

| Código | Ud | Descripción | Rendimiento | Precio | Importe |
|---|---|---|---|---|---|
| mt18dww010 | kg | Adhesivo de contacto a base de resina acrílica en dispersión acuosa, para pavimento de goma, caucho, linóleo, PVC, moqueta y textil. (material) | 0.250 | 4.62 | 1.16 |
| mt18dte010q | m² | Moqueta de fibra natural 100% lana, bucle, fabricada por proceso tufting, suministrada en rollos de 4x20 m. (material) | 1.050 | 22.88 | 24.02 |
| mo027 | h | Oficial 1ª instalador de moquetas y revestimientos textiles. (mano de obra) | 0.100 | 18.91 | 1.89 |
| mo065 | h | Ayudante instalador de moquetas y revestimientos textiles. (mano de obra) | 0.100 | 18.17 | 1.82 |
| % | % | Costes directos complementarios | 2 % | 28.89 | 0.58 |
|  |  | Costes directos |  |  | 29.47 |
