# Falso techo registrable de placas de escayola. Sistema Focnoplak "EL ALTERÓN"

- Propiedad del archivo: CYPE Ingenieros S.A.
- Formato: FIEBDC-3/2016
- Programa: Generador de precios de la construcción. CYPE Ingenieros, S.A.
- Fecha: 04/03/2022
- Ámbito geográfico: Región de Murcia
- Divisa: EUR
- Costes indirectos: 3 %
- IVA: 21 %

## R Revestimientos y trasdosados

### RT Falsos techos en interiores

#### RTB Registrables, de placas de escayola

**RTB029** m² Falso techo registrable de placas de escayola. Sistema Focnoplak "EL ALTERÓN".
Falso techo registrable suspendido, situado a una altura menor de 4 m. Sistema Focnoplak "EL ALTERÓN", constituido por: ESTRUCTURA: perfilería semioculta, de acero galvanizado, color blanco, con suela de 24 mm de anchura, comprendiendo perfiles primarios y secundarios, suspendidos del forjado o elemento soporte con tirantes regulables formados por varilla lisa y gancho; PLACAS: placas de escayola con los bordes rebajados, acabado natural, reforzadas con fibra de vidrio, de 60x60 cm, modelo Fisurado. Incluso perfiles angulares, Focnoplak "EL ALTERÓN", fijaciones para el anclaje de los perfiles, y accesorios de montaje.
Incluye: Replanteo de los ejes de la trama modular. Nivelación y fijación de los perfiles perimetrales. Replanteo de los perfiles primarios de la trama. Señalización de los puntos de anclaje al forjado o elemento soporte. Nivelación y suspensión de los perfiles primarios y secundarios de la trama. Corte de las placas. Colocación de las placas. Resolución de encuentros y puntos singulares.
Criterio de medición de proyecto: Superficie medida entre paramentos, según documentación gráfica de Proyecto, sin descontar huecos para instalaciones.
Criterio de medición de obra: Se medirá la superficie realmente ejecutada según especificaciones de Proyecto, sin descontar huecos para instalaciones.

| Código | Ud | Descripción | Rendimiento | Precio | Importe |
|---|---|---|---|---|---|
| mt12pea500a | m | Perfil angular de acero galvanizado, de color blanco, de 3000 mm de longitud y 20x24 mm de sección, Focnoplak "EL ALTERÓN", para la realización de falsos techos registrables, según UNE-EN 13964. (material) | 0.5 | 1.61 | 0.805 |
| mt12pea550 | Ud | Tirante regulable con varilla lisa de 1 m de longitud y 3 mm de diámetro y gancho, "EL ALTERÓN". (material) | 1 | 1.08 | 1.080 |
| mt12pea510b | m | Perfil primario de acero galvanizado, de color blanco, de 3600 mm de longitud, 24 mm de anchura y 38 mm de altura, Focnoplak "EL ALTERÓN", para la realización de falsos techos registrables, según UNE-EN 13964. (material) | 0.84 | 1.94 | 1.630 |
| mt12pea510d | m | Perfil secundario de acero galvanizado, de color blanco, de 1200 mm de longitud, 24 mm de anchura y 38 mm de altura, Focnoplak "EL ALTERÓN", para la realización de falsos techos registrables, según UNE-EN 13964. (material) | 1.7 | 1.94 | 3.298 |
| mt12pea510f | m | Perfil secundario de acero galvanizado, de color blanco, de 600 mm de longitud, 24 mm de anchura y 38 mm de altura, Focnoplak "EL ALTERÓN", para la realización de falsos techos registrables, según UNE-EN 13964. (material) | 0.84 | 1.94 | 1.630 |
| mt12pea020cda | m² | Placa de escayola con los bordes rebajados, acabado natural, reforzada con fibra de vidrio, de 60x60 cm y 20 mm de espesor, modelo Fisurado "EL ALTERÓN", para apoyar sobre perfiles de 24 mm de anchura, para la realización de falsos techos registrables según UNE-EN 14246. (material) | 1.02 | 7.06 | 7.201 |
| mo035 | h | Oficial 1ª escayolista. (mano de obra) | 0.2 | 20.3 | 4.060 |
| % | % | Costes directos complementarios | 2 % | 19.704 | 0.394 |
|  |  | Costes directos |  |  | 20.098 |

Residuos:
- colocación: mt12pea500a; factor de residuo 0.0356783
- colocación: mt12pea510b; factor de residuo 0.0362348
- colocación: mt12pea510d; factor de residuo 0.0362348
- colocación: mt12pea510f; factor de residuo 0.0362348
- colocación: mt12pea020cda; factor de residuo 0.042

## Recursos

**mt12pea500a** m Perfil angular de acero galvanizado
Datos técnicos: Coste energético 30.926 MJ; Emisión de CO2 0.952 kg; Código LER 17 04 05; Masa del elemento 0.23 kg; Volumen 0.00011 m3
Residuos:
- embalaje: re170203 Plástico. (componente de residuo); rendimiento 0.005 kg; Código LER 17 02 03; Masa del elemento 1 kg; Volumen 0.001667 m3

**mt12pea510b** m Perfil primario de acero galvanizado
Datos técnicos: Coste energético 2.717 MJ; Emisión de CO2 0.139 kg; Código LER 17 04 05; Masa del elemento 0.23 kg; Volumen 0.00011 m3
Residuos:
- embalaje: re170203 Plástico; rendimiento 0.006 kg

**mt12pea510d** m Perfil secundario de acero galvanizado
Datos técnicos: Coste energético 2.717 MJ; Emisión de CO2 0.139 kg; Código LER 17 04 05; Masa del elemento 0.23 kg; Volumen 0.00011 m3
Residuos:
- embalaje: re170203 Plástico; rendimiento 0.006 kg

**mt12pea510f** m Perfil secundario de acero galvanizado
Datos técnicos: Coste energético 2.717 MJ; Emisión de CO2 0.139 kg; Código LER 17 04 05; Masa del elemento 0.23 kg; Volumen 0.00011 m3
Residuos:
- embalaje: re170203 Plástico; rendimiento 0.006 kg

**mt12pea020cda** m² Placa de escayola con los bordes rebajados
Datos técnicos: Coste energético 40.888 MJ; Emisión de CO2 1.816 kg; Código LER 17 08 02; Masa del elemento 12 kg; Volumen 0.012 m3
Residuos:
- embalaje: re170203 Plástico; rendimiento 0.004 kg
