# Falso techo continuo de placas de cemento. Sistema "PLACO"

- Propiedad del archivo: CYPE Ingenieros S.A.
- Formato: FIEBDC-3/2016
- Programa: Generador de precios de la construcción. CYPE Ingenieros, S.A.
- Fecha: 08/03/2024
- Ámbito geográfico: Región de Murcia
- Divisa: EUR
- Costes indirectos: 3 %
- IVA: 21 %

## R Revestimientos y trasdosados

### RT Falsos techos en interiores

#### RTE Continuos, de placas de cemento

**RTE018** m² Falso techo continuo de placas de cemento. Sistema "PLACO".
Falso techo continuo suspendido, liso, situado a una altura menor de 4 m. Sistema Placo Hydro Premium "PLACO", constituido por: ESTRUCTURA: estructura metálica de perfiles primarios F530 "PLACO"; PLACAS: una capa de placas de cemento de alto rendimiento, Aquaroc 13 "PLACO", de 12,5x1200x900 mm. Incluso adhesivo de alta resistencia, Aquaroc "PLACO" y cinta autoadhesiva de malla de fibra de vidrio, "PLACO".
Incluye: Replanteo de los ejes de la estructura metálica. Señalización de los puntos de anclaje al forjado o elemento soporte. Nivelación y suspensión de los perfiles primarios. Corte de las placas. Fijación de las placas. Resolución de encuentros y puntos singulares. Tratamiento de juntas.
Criterio de medición de proyecto: Superficie medida entre paramentos, según documentación gráfica de Proyecto, sin descontar huecos para instalaciones.
Criterio de medición de obra: Se medirá la superficie realmente ejecutada según especificaciones de Proyecto

| Código | Ud | Descripción | Rendimiento | Precio | Importe |
|---|---|---|---|---|---|
| mt12ple010b | Ud | Varilla roscada galvanizada "PLACO", de 6 mm de diámetro y 1000 mm de longitud. (material) | 1.8 | 0.93 | 1.674 |
| mt12ple020 | Ud | Horquilla de cuelgue F-530 "PLACO". (material) | 1.8 | 0.3 | 0.540 |
| mt12plp010 | m | Perfil de acero galvanizado, F-530 "PLACO", fabricado mediante laminación en frío, de 3000 mm de longitud, 45x16 mm de sección y 0,6 mm de espesor, para la realización de trasdosados autoportantes y techos, según UNE-EN 14195. (material) | 3 | 1.75 | 5.250 |
| mt12ple030 | Ud | Pieza de empalme F-530 "PLACO". (material) | 0.16 | 0.31 | 0.050 |
| mt12plt030b | Ud | Tornillo autoperforante rosca-chapa, TRPF 13 "PLACO", de 13 mm de longitud. (material) | 1 | 0.02 | 0.020 |
| mt12plq010a | m² | Placa de cemento de alto rendimiento, Aquaroc 13 "PLACO", de 12,5x1200x900 mm. (material) | 1.05 | 29.25 | 30.713 |
| mt12plq020a | Ud | Tornillo THTPF 25 "PLACO", con cabeza de trompeta, de 25 mm de longitud, para instalación de placas de cemento sobre perfiles. (material) | 15 | 0.05 | 0.750 |
| mt12plq030a | Ud | Cartucho de 310 cm³ de adhesivo de alta resistencia, Aquaroc "PLACO", para tratamiento de juntas. (material) | 0.5 | 14.61 | 7.305 |
| mt12plj030 | m | Cinta autoadhesiva de malla de fibra de vidrio, "PLACO", para refuerzo de juntas. (material) | 2.8 | 0.74 | 2.072 |
| mo015 | h | Oficial 1ª montador de falsos techos. (mano de obra) | 0.277 | 23.16 | 6.415 |
| mo082 | h | Ayudante montador de falsos techos. (mano de obra) | 0.277 | 21.78 | 6.033 |
| % | % | Costes directos complementarios | 2 % | 60.822 | 1.216 |
|  |  | Costes directos |  |  | 62.038 |

Residuos:
- colocación: mt12plp010; factor de residuo 0.017013
- colocación: mt12plt030b Tornillo autoperforante rosca-chapa, TRPF 13 "PLACO", de 13 mm de longitud; factor de residuo 0.005
- colocación: mt12plq010a Placa de cemento de alto rendimiento, Aquaroc 13 "PLACO", de 12,5x1200x900 mm; factor de residuo 0.0248
- colocación: mt12plq020a; factor de residuo 0.00533333
- colocación: mt12plq030a Cartucho de 310 cm³ de adhesivo de alta resistencia, Aquaroc "PLACO", para tratamiento de juntas; factor de residuo 0.03
- colocación: mt12plj030 Cinta autoadhesiva de malla de fibra de vidrio, "PLACO", para refuerzo de juntas; factor de residuo 0.055

## Recursos

**mt12plp010** m Perfil de acero galvanizado
Datos técnicos: Coste energético 61.510 MJ; Emisión de CO2 1.889 kg; Código LER 17 04 05; Masa del elemento 0.46 kg; Volumen 0.000219 m3
Residuos:
- embalaje: re170203 Plástico. (componente de residuo); rendimiento 0.005 kg; Código LER 17 02 03; Masa del elemento 1 kg; Volumen 0.001667 m3

**mt12plt030b** Ud Tornillo autoperforante rosca-chapa, TRPF 13 "PLACO", de 13 mm de longitud
Datos técnicos: Coste energético 0.010 MJ; Emisión de CO2 0.001 kg; Código LER 17 04 05; Masa del elemento 0.001 kg
Residuos:
- embalaje: re150101 Envases de papel y cartón. (componente de residuo); rendimiento 0.001 kg; Código LER 15 01 01; Masa del elemento 1 kg; Volumen 0.001333 m3

**mt12plq010a** m² Placa de cemento de alto rendimiento, Aquaroc 13 "PLACO", de 12,5x1200x900 mm
Datos técnicos: Coste energético 0.793 MJ; Emisión de CO2 2.044 kg; Código LER 17 01 01; Masa del elemento 13.5 kg; Volumen 0.009 m3
Residuos:
- embalaje: re170203 Plástico; rendimiento 0.004 kg

**mt12plq020a** Ud Tornillo THTPF 25 "PLACO"
Datos técnicos: Coste energético 0.015 MJ; Emisión de CO2 0.002 kg; Código LER 17 04 05; Masa del elemento 0.0015 kg
Residuos:
- embalaje: re150101 Envases de papel y cartón; rendimiento 0.001 kg

**mt12plq030a** Ud Cartucho de 310 cm³ de adhesivo de alta resistencia, Aquaroc "PLACO", para tratamiento de juntas
Datos técnicos: Coste energético 22.548 MJ; Emisión de CO2 1.116 kg; Código LER 17 09 04; Masa del elemento 0.022 kg; Volumen 0.000015 m3
Residuos:
- embalaje: re170203 Plástico; rendimiento 0.2 kg

**mt12plj030** m Cinta autoadhesiva de malla de fibra de vidrio, "PLACO", para refuerzo de juntas
Datos técnicos: Coste energético 0.334 MJ; Emisión de CO2 0.016 kg; Código LER 17 02 03; Masa del elemento 0.0034 kg; Volumen 0.000006 m3
Residuos:
- embalaje: re170203 Plástico; rendimiento 0.001 kg
