# Falso techo continuo, situado a una altura menor de 4 m, formado por panel acústico de lana de roca, compuesto por módulos de 1200x1200x40 mm, acabado en color blanco, con perfilería oculta T 40

- Propiedad del archivo: CYPE INGENIEROS, S.A.
- Formato: FIEBDC-3/2002
- Ámbito geográfico: Región de Murcia
- Divisa: EUR
- Costes indirectos: 3.00 %
- IVA: 21.00 %

**RTF030** m² Falso techo continuo, situado a una altura menor de 4 m, formado por panel acústico de lana de roca, compuesto por módulos de 1200x1200x40 mm, acabado en color blanco, con perfilería oculta T 40.
Suministro y montaje de falso techo continuo, situado a una altura menor de 4 m, constituido por panel acústico autoportante de lana de roca volcánica, compuesto por módulos de 1200x1200x40 mm, con la cara vista revestida con un velo de color blanco y la cara trasera revestida con un contravelo resistente al desgaste, acabado en color blanco, suspendido del forjado con perfilería oculta T 40, comprendiendo maestras primarias colocadas cada 1200 mm y maestras secundarias distribuidas cada 600 mm entre las maestras primarias, fijadas al techo mediante soportes colgantes cada 1200 mm. Incluso fijaciones, tornillería, resolución del perímetro y puntos singulares y accesorios de montaje.
Incluye: Replanteo de los ejes de la estructura metálica. Señalización de los puntos de anclaje al forjado o elemento soporte. Nivelación y suspensión de los perfiles primarios y secundarios de la estructura. Corte de las placas. Corte de las placas. Atornillado y colocación de las placas. Tratamiento de juntas. Aplicación del enlucido.
Criterio de medición de proyecto: Superficie medida entre paramentos, según documentación gráfica de Proyecto, sin descontar huecos para instalaciones.
Criterio de medición de obra: Se medirá la superficie realmente ejecutada según especificaciones de Proyecto, sin descontar huecos para instalaciones.
Criterio de valoración económica: El precio incluye la resolución de encuentros y puntos singulares.

| Código | Ud | Descripción | Rendimiento | Precio | Importe |
|---|---|---|---|---|---|
| mt12par150a | m² | Panel acústico autoportante de lana de roca volcánica, Euroclase A2-s1, d0 de reacción al fuego, compuesto por módulos de 1200x1200x40 mm, con la cara vista revestida con un velo de color blanco y la cara trasera revestida con un contravelo resistente al desgaste, incluso p/p de perfilería oculta T 40, varillas de sujeción y trampillas de registro. (material) | 1.050 | 147.68 | 155.06 |
| mt12fta010a | Ud | Arandela de fijación. (material) | 0.700 | 0.50 | 0.35 |
| mt12fta020a | Ud | Roseta de fijación. (material) | 4.850 | 2.61 | 12.66 |
| mt12fta030a | m | Cinta de juntas de 40 mm de anchura. (material) | 1.700 | 0.27 | 0.46 |
| mt12fta040a | kg | Pasta de juntas. (material) | 1.100 | 12.16 | 13.38 |
| mt12fta050a | kg | Enlucido color blanco. (material) | 1.100 | 26.86 | 29.55 |
| mo015 | h | Oficial 1ª montador de falsos techos. (mano de obra) | 0.252 | 18.23 | 4.59 |
| mo082 | h | Ayudante montador de falsos techos. (mano de obra) | 0.252 | 16.95 | 4.27 |
| % | % | Costes directos complementarios | 2 % | 220.32 | 4.41 |
|  |  | Costes directos |  |  | 224.73 |
