# Listón de 28x28 mm de sección

- Propiedad del archivo: CYPE INGENIEROS, S.A.
- Formato: FIEBDC-3/2002
- Ámbito geográfico: Región de Murcia
- Divisa: EUR
- Costes indirectos: 3.00 %
- IVA: 21.00 %

**RTM042** m Listón de 28x28 mm de sección, de madera de pino tratada en autoclave, con clase de uso 4, fijado con tornillos de 4 mm de diámetro y 45 mm de longitud, de acero inoxidable, con arandelas a el muro de hormigón; para remate lateral de falso techo continuo suspendido, para exterior, de lamas de madera maciza, con borde machihembrado, situado a una altura mayor o igual a 4 m. Incluso tornillería para la fijación de los listones.
Listón de 28x28 mm de sección, de madera de pino tratada en autoclave, con clase de uso 4, fijado con tornillos de 4 mm de diámetro y 45 mm de longitud, de acero inoxidable, con arandelas a el muro de hormigón; para remate lateral de falso techo continuo suspendido, para exterior, de lamas de madera maciza, con borde machihembrado, situado a una altura mayor o igual a 4 m. Incluso tornillería para la fijación de los listones.
Incluye: Replanteo de las piezas según su longitud. Corte de las piezas para empalmes, esquinas y rincones. Fijación de los listones a la superficie soporte.
Criterio de medición de proyecto: Longitud medida según documentación gráfica de Proyecto. No se ha incrementado la medición por roturas y recortes, ya que en la descomposición se ha considerado un 5% más de piezas.
Criterio de medición de obra: Se medirá la longitud realmente ejecutada según especificaciones de Proyecto.
Criterio de valoración económica: El precio incluye la resolución de encuentros y puntos singulares.

| Código | Ud | Descripción | Rendimiento | Precio | Importe |
|---|---|---|---|---|---|
| mt07mee203a | m | Listón de 28x28 mm de sección, de madera de pino tratada en autoclave, con clase de uso 4 según UNE-EN 335. (material) | 1.050 | 0.95 | 1.00 |
| mt07emr406a | Ud | Tornillo de 4 mm de diámetro y 45 mm de longitud, de acero inoxidable, para uso exterior. (material) | 2.500 | 0.21 | 0.53 |
| mo082 | h | Ayudante montador de falsos techos. (mano de obra) | 0.020 | 18.17 | 0.36 |
| % | % | Costes directos complementarios | 2 % | 1.89 | 0.04 |
|  |  | Costes directos |  |  | 1.93 |
