# Trampilla de registro

- Propiedad del archivo: CYPE INGENIEROS, S.A.
- Formato: FIEBDC-3/2002
- Ámbito geográfico: Región de Murcia
- Divisa: EUR
- Costes indirectos: 3.00 %
- IVA: 21.00 %

**RTN021** Ud Trampilla de registro, ATT Absorción "EL ALTERÓN", de 567x567 mm, formada por marco de aluminio y puerta de placa de yeso natural (GRG) con perforaciones cuadradas, Keops Lineal Acústica, para falso techo continuo suspendido, acústico, de placas de yeso natural (GRG). Incluso accesorios de montaje.
Trampilla de registro, ATT Absorción "EL ALTERÓN", de 567x567 mm, formada por marco de aluminio y puerta de placa de yeso natural (GRG) con perforaciones cuadradas, Keops Lineal Acústica, para falso techo continuo suspendido, acústico, de placas de yeso natural (GRG). Incluso accesorios de montaje.
Incluye: Marcado y corte de la placa de yeso laminado. Colocación de la trampilla.
Criterio de medición de proyecto: Número de unidades previstas, según documentación gráfica de Proyecto.
Criterio de medición de obra: Se medirá el número de unidades realmente colocadas según especificaciones de Proyecto.
Criterio de valoración económica: El precio incluye la resolución de encuentros y puntos singulares.

| Código | Ud | Descripción | Rendimiento | Precio | Importe |
|---|---|---|---|---|---|
| mt12pna205mb | Ud | Trampilla de registro, ATT Absorción "EL ALTERÓN", de 567x567 mm, formada por marco de aluminio y puerta de placa de yeso natural (GRG) con perforaciones cuadradas, Keops Lineal Acústica. (material) | 1.000 | 10.14 | 10.14 |
| mo015 | h | Oficial 1ª montador de falsos techos. (mano de obra) | 0.301 | 19.48 | 5.86 |
| mo082 | h | Ayudante montador de falsos techos. (mano de obra) | 0.150 | 18.17 | 2.73 |
| % | % | Costes directos complementarios | 2 % | 18.73 | 0.37 |
|  |  | Costes directos |  |  | 19.10 |
